# Weeze, Kanalsanierung Hauptsammler und GAL, Abschnitt 7
Angebotsaufforderung (GAEB DA XML 3.1, DA83)
Projekt: 1539
Währung: EUR
Bieterkommentare zugelassen: ja
Ausführungsbeginn: 23.07.2021
Auftraggeber: Gemeinde Weeze, Cyriakusplatz 13-14, 476, 47652; Vergabenummer: 1
Erstellt mit: ASBwin 12.0.3.0, Position 12.0.3.16, 23.07.2021

## Zusätzlicher Text
BAUSTELLENBESCHREIBUNG:
Die Gemeinde Weeze beabsichtigt die öffentlichen Hauptsammler und
Schachtbauwerke der Schmutz- und Regenwasserkanalisation im Abschnitt Nr. 7
zu sanieren.

Die in diesem Leistungsverzeichnis beschriebenen Leistungen umfassen die
Sanierungsarbeiten von Hauptkanälen, Schachtbauwerken und Grundstücks- bzw. Senkenanschlussleitungen. Hierbei sind sowohl grabenlose Sanierungsarbeiten erforderlich als auch Reparaturarbeiten in offener Bauweise (Tiefbau).

Das Gesamtnetz umfasst insgesamt ca. 15.800 m Schutz- und Regenwasserkanäle, verteilt auf ca. 492 Haltungen, ca. 495 Stck. Schachtbauwerke und ca. 10.500 m Grundstücks- bzw. Senkenanschlussleitungen.

Konkret werden nur die Objekte saniert, die in Folge der Zustandsbewertung gem. DIN EN 13508-2 bzw. DWA-M 149-2 der Objektklassen 4 und 5 zugeordneten Schäden. Dies umfasst ca. 2.750 m Schutz- und Regenwasserkanäle, verteilt auf 74 Haltungen, 10 Stck. Kanalschächte und ca. 2.000 m Grundstücks- bzw. Senkenanschlussleitungen. Dabei ist in 209 Fällen die Reparatur in offener Bauweise (Tiefbau) erforderlich.

Der Abschnitt Nr. 7 umfasst Ortskern bzw. den Bereich nördlich des Ortskernes, d.h. das Gebiet zwischen der Bahnlinie im Westen, der Gocher Straße / Hamscher Weg im Norden, dem etwaigen Verlauf der Niers im Osten und den Bereich der Karl-Arnold-Straße bzw. Wasserstraße im Süden.

Das Prüfgebiet besteht überwiegend aus allgemeinen Wohngebieten, die zu Beginn der 1960-er / 1980-er Jahre erschlossen wurden. Im nördlichen Bereich besteht allgemeine Wohnbebauung aus den 1990-er Jahren bzw. Anfang Jahre 2000. Vereinzelnd befinden sich darin Einzel- und Großhandelsflächen (Mischfläche) sowie öffentliche Gebäude (u.a. das Sportzentrum).

Von der Inspektion ausgenommen wurden die erst Anfang der Jahre 2000 erschlossenen Gebiete mit folgenden Straßen:

Am Ottersgraben

Biberweg

Dachsweg

Fuchsweg

Iltisgasse

Übersichtsplan:

## Zusätzlicher Text
Eventuelle Behinderungen durch die teilweise beengten
Verhältnisse und dem Anliegerverkehr sind in die Einheitspreise einzukalkulieren

ALLGEMEINES:
Für die Durchführung der Kanalbauarbeiten gelten die entsprechenden DIN-Normen und DWA Arbeits- und Merkblätter.

HINWEISE ZUR KALKULATION:
Die Baustelleneinrichtung für die Tiefbauarbeiten ist gemäß VOB, Teil C, ATV DIN 18299, inkl. dem Einrichten, Vorhalten und Abräumen in die Einheitspreise einzukalkulieren. Das mehrmalige Umsetzen und Einrichten der Baustelleneinrichtung zu den jeweiligen Sanierungsstellen ist ebenfalls einzukalkulieren.

Eventuelle Behinderungen durch die teilweise beengten Verhältnisse sind in die Einheitspreise einzukalkulieren.
Die Arbeiten erfolgen außerhalb öffentlicher Verkehrsflächen.
Die für die Absicherung der Baustelle erforderliche Baustellensicherung ist in die Einheitspreise einzukalkulieren.

WEITERE HINWEISE:
Alle zusätzlichen außerhalb des Baufeldes beanspruchten Geländeflächen für Einrichtung der Baustelle, die Lagerung von Baustoffen oder für die Durchführung der Arbeiten hat der Auftragnehmer auf seine Kosten zu beschaffen und im ordnungsgemäßen, dem früheren gleichwertigen Zustand wieder zu verlassen.

Alle ausgeschriebenen Arbeiten beinhalten, wenn nicht anders beschrieben, grundsätzlich auch die Lieferung und den Einbau aller erforderlicher Baustoffe
einschließlich Bauwasser und Baustrom hat der Auftragnehmer in Eigenregie zu beschaffen; die Kosten sind, wenn vorher nichts anderes vereinbart, in die
Einheitspreise einzukalkulieren.
Für die Arbeiten ist geschultes Fachpersonal einzusetzen.

Die Arbeiten sind - wenn einmal begonnen - unterbrechungsfrei durchzuführen.

ABRECHNUNG:
Die Massenermittlung und Massenzusammenstellung ist mittels elektronischer Datenverarbeitung zu erstellen. Die Titelsummen der einzelnen Abschnitte sind auszuwerfen.

Sämtlichen Rechnungen ist eine kumulierte Massenermittlung und Massenzusammenstellung getrennt nach Abschnitten beizufügen. Aus der Massenermittlung muss der jeweilige Rechengang klar und eindeutig mit Rechenzeichen zu entnehmen sein. (REB-Richtlinien).
Alle Ansätze bzw. Rechenwege in der Massenermittlung müssen sich auf einem Aufmaß mit der entsprechenden Positionsnummer wiederfinden.
Alle Aufmaße müssen fortlaufend durchnummeriert werden. Bei den Anschlussleitungen ist pro Kanal-Hausanschluss je ein separates Aufmaß zu erstellen und entsprechend zu benennen. Die jeweilige zugehörige Aufmaßnummer ist in der Massenermittlung in der betreffenden Zeile kenntlich zu machen.

Skizzen, Zeichnungen werden dem jeweiligen Aufmaß zum Nachweis angehängt bzw. direkt auf dem Aufmaß erstellt. Auch hierbei ist eine eindeutige Nummerierung fortzusetzen. Entweder werden die Skizzen in der Nummerierung der Aufmaße fortlaufend mit durchnummeriert oder z.B. als 3a, 3b, 3c... angehängt.

Im Aufmaß selbst ist auf die Skizzen, Zeichnungen Bezug zu nehmen.
Bei den Skizzen, Zeichnungen ist darauf zu achten, dass ein Bezug zur Örtlichkeit besteht und der Name der betreffenden Leitung, Haltung oder Schacht vermerkt ist. Für die Massenermittlung erforderliche Zahlen müssen dem Aufmaß unmittelbar zu entnehmen sein bzw. sind diese auf dem Aufmaß kenntlich zu machen.

Jede Zahl kann somit lückenlos über Örtlichkeit, Maßskizze, Aufmaß und Massenermittlung nachvollzogen werden.

ABNAHME:
Die Abnahme der Bauleistung erfolgt mit einer Abnahmeniederschrift. Eine förmliche Abnahme wird vereinbart.

## 1 Kanalsanierung Hauptsammler und GAL, Abschnitt 7
Datum: 23.07.2021

### Titel 1 Grabenlose Kanalsanierung, Hauptkanäle und Schächte (RW)

#### Untertitel 1.1 Verkehrssicherung, Grenzen

**1.1.1 Regelung des öffentlichen Verkehrs gem. RSA 95/01, Kanalsanierung**
*** Pauschalposition
Regelung des öffentlichen Verkehrs im Rahmen der
Verkehrssicherung durchführen.
Die Verkehrssicherung ist bei der zuständigen Behörde
zu beantragen und gemäß der Anordnung und den
Verkehrsregeln gemäß der RSA 95/01, ZTV-SA 97/01 und
StVO für Bauarbeiten auf Straßen einzurichten, während
der Bauzeit vorzuhalten und nach Beendigung der
Bauarbeiten zu beseitigen.
Während der Bauarbeiten Verkehrssicherung dem Bauablauf
anpassen, gegebenenfalls umsetzen. Die hierfür erforderichen Einwendungen sind in diese Position einzukalkulieren.
Für die Durchführung der Kanalsanierungsarbeiten sind
die betroffenen Bereiche (Aufstellort LKW, Lagerflächen,
etc.) in Abstimmung mit dem zuständigen Ordnungsamt
bzw. der Bauüberwachung des AG abzusichern.
Die für die Durchführung der Bauarbeiten erforderlichen
Baustellenein- und ausfahrten sind entsprechend den
vorstehenden Regelwerken zu beschildern und
abzusichern.
Sämtliche Kosten, die für die Einholung der Genehmigung
der Verkehrssicherung erforderlich sind, sind hier
einzukalkulieren.
Vergütung nach Baufortschritt, anteilig für diesen Titel (RW).
Menge: 1,000 Psch
DIN 276-1 2008: 591

#### Untertitel 1.2 Vorflutsicherungen

**1.2.1 Vorflutsicherung Absperrung, Regenwasser bis DN 300**
Vorflutsicherung im Regenwasserkanal durch Absperrung des Zulaufes der Haltung im Schachtbauwerk oberhalb der Fließrichtung sowie der Seitenzuläufe bis DN 150 mittels Absperrblase einrichten, für die Dauer der Kanalsanierungsarbeiten vorhalten und nach Beendigung der wieder zurückbauen.
Der oberhalb der Fließrichtung liegende Kanalabschnitt ist gegen Schäden durch Rückstau zu schützen.
Ist die anfallende Abwassermenge für diese Form der Vorflutsicherung zu groß, ist diese mit einer Abwasserüberleitung zu gewährleisten. Diese wird als Zulage separat vergütet. Vorflutsicherung in Regenwasser-Hauptkanälen bis DN 300.
Die Abrechnung erfolgt pro Haltung.
Menge: 15,000 St

**1.2.2 Vorflutsicherung Absperrung, Regenwasser, DN 400 - 500**
Vorflutsicherung im Regenwasserkanal, wie in der Vorposition beschrieben, in Regenwasser-Hauptkanälen DN 400 bis DN 500.
Die Abrechnung erfolgt pro Haltung.
Menge: 3,000 St

**1.2.3 Vorflutsicherung Absperrung, Regenwasser, DN 600 - 700**
Vorflutsicherung im Regenwasserkanal, wie in der Vorposition beschrieben, in Regenwasser-Hauptkanälen DN 600 bis DN 700.
Die Abrechnung erfolgt pro Haltung.
Menge: 5,000 St

#### Untertitel 1.3 Reinigung, TV-Untersuchung

**1.3.1 Sicherheitstechnische Einrichtung**
*** Pauschalposition
Sicherheitstechnische Einrichtung zur Durchführung
grabenloser Kanalsanierungsarbeiten vorhalten.
Arbeitsschutz- und Arbeitssicherheitsausrüstung gemäß
den UVV-Vorschriften der BG zum Begehen der Schächte
und Bauwerke vorhalten und einsetzen. Zum Einsatz im
Kanal sind grundsätzlich nur von der BG zugelassene
Werkzeuge vorzusehen.
Im Bedarfsfall sind sicherheitstechnische Ausrüstungen
wie Mehrfachmessgeräte, Selbstrettungsgeräte,
Gurtungen, Gaswarner, zusätzlicher Atemschutz,
Belüftungsgeräte und ex-geschützte Leuchten
einzusetzen.
Die Vergütung dieser Position erfolgt entsprechend dem
Baufortschritt.
Menge: 1,000 Psch
DIN 276-1 2008: 591

**1.3.2 Hauptkanäle bis DN 200 reinigen**
Hauptkanäle bis DN 200, mit Einsatz eines kombinierten Hochdruckspül- und Saugfahrzeuges, Pumpenleistung von 320 l/min bei 150 bar reinigen.
Die Spülleistung ist dem Verschmutzungsgrad der
Leitungen anzupassen. Für die Kalkulation ist von einem
25%-igen Verschmutzungsgrad auszugehen. Die Wasserbetankung sowie die Abfuhr und Entsorgung des Spülgutes ist in diese Position einzukalkulieren.
Nach der Reinigung muss eine einwandfreie  Zustandserkennung möglich sein.
Reinigung in einzelnen Teillängen außerhalb von Gebäuden, inkl. An- und Abfahrt, dem erforderlichen Bedienungspersonal und sämtlicher Nebenleistungen.
Menge: 75,000 m
DIN 276-1 2008: 541

**1.3.3 Hauptkanäle DN 300 reinigen**
Hauptkanäle DN 300, mit Einsatz eines kombinierten Hochdruckspül- und Saugfahrzeuges, Pumpenleistung von 320 l/min bei 150 bar, wie in der Vorposition beschrieben, reinigen.
Für die Kalkulation ist von einem 25%-igen Verschmutzungsgrad auszugehen.
Menge: 620,000 m

**1.3.4 Hauptkanäle DN 400 reinigen**
Hauptkanäle DN 400, mit Einsatz eines kombinierten Hochdruckspül- und Saugfahrzeuges, Pumpenleistung von 320 l/min bei 150 bar, wie in der Vorposition beschrieben, reinigen.
Für die Kalkulation ist von einem 10%-igen Verschmutzungsgrad auszugehen.
Menge: 210,000 m

**1.3.5 Hauptkanäle DN 500 reinigen**
Hauptkanäle DN 500, mit Einsatz eines kombinierten Hochdruckspül- und Saugfahrzeuges, Pumpenleistung von 320 l/min bei 150 bar, wie in der Vorposition beschrieben, reinigen.
Für die Kalkulation ist von einem 10%-igen Verschmutzungsgrad auszugehen.
Menge: 90,000 m

**1.3.6 Hauptkanäle DN 600 reinigen**
Hauptkanäle DN 600, mit Einsatz eines kombinierten Hochdruckspül- und Saugfahrzeuges, Pumpenleistung von 320 l/min bei 150 bar, wie in der Vorposition beschrieben, reinigen.
Für die Kalkulation ist von einem 10%-igen Verschmutzungsgrad auszugehen.
Menge: 55,000 m

**1.3.7 Hauptkanäle DN 700 reinigen**
Hauptkanäle DN 700, mit Einsatz eines kombinierten Hochdruckspül- und Saugfahrzeuges, Pumpenleistung von 320 l/min bei 150 bar, wie in der Vorposition beschrieben, reinigen.
Für die Kalkulation ist von einem 10%-igen Verschmutzungsgrad auszugehen.
Menge: 120,000 m

**1.3.8 Hauptkanäle bis DN 200 inspizieren**
Kanal-TV-Inspektion der Hauptkanäle gemäß Arbeitshilfen Abwasser 2012, DWA-M 149-2 in Verbindung mit DIN EN 13508-2, mit Schnittstelle ISY-Bau Format XML (2006), gegen Fließrichtung vor Durchführung der Sanierungsarbeiten durchführen.

Kamera: Drehschwenkkopfkamera
Rohrleitungssystem: Hauptkanäle bis DN 200.
Freispiegelgefälleleitungen vor der Inspektion reinigen, bei Bedarf durch Absperrungen oder Überpumpen trocken halten, so dass eine einwandfreie Inspektion der Fließsohle möglich ist. Die Reinigung und Vorflutsicherung werden separat vergütet.

Die Kanal-TV-Inspektion ist mit ausreichender
Ausleuchtung
durchzuführen. Alle Anschlüsse, Abzweige und Rohrbögen,
jedoch auch alle eventuelle vorgefundene Schadstellen
sind gemäß DIN EN 13508-2 zu erfassen und einzumessen.

Kanal-TV-Inspektion außerhalb von Gebäuden.
Übergabe der Dokumentation in 1-facher
Papierausfertigung inkl. Haltungsberichte.
Menge: 75,000 m
DIN 276-1 2008: 541

**1.3.9 Hauptkanäle DN 300 inspizieren**
Kanal-TV-Inspektion der Hauptkanäle gemäß Arbeitshilfen Abwasser 2012, DWA-M 149-2 in Verbindung mit DIN EN 13508-2, mit Schnittstelle ISY-Bau Format XML (2006), wie in der Vorposition beschrieben, gegen Fließrichtung durchführen.
Rohrleitungssystem: Hauptkanäle DN 300.
Menge: 620,000 m
DIN 276-1 2008: 541

**1.3.10 Hauptkanäle DN 400 inspizieren**
Kanal-TV-Inspektion der Hauptkanäle gemäß Arbeitshilfen Abwasser 2012, DWA-M 149-2 in Verbindung mit DIN EN 13508-2, mit Schnittstelle ISY-Bau Format XML (2006), wie in der Vorposition beschrieben, gegen Fließrichtung durchführen.
Rohrleitungssystem: Hauptkanäle DN 400.
Menge: 210,000 m
DIN 276-1 2008: 541

**1.3.11 Hauptkanäle DN 500 inspizieren**
Kanal-TV-Inspektion der Hauptkanäle gemäß Arbeitshilfen Abwasser 2012, DWA-M 149-2 in Verbindung mit DIN EN 13508-2, mit Schnittstelle ISY-Bau Format XML (2006), wie in der Vorposition beschrieben, gegen Fließrichtung durchführen.
Rohrleitungssystem: Hauptkanäle DN 500.
Menge: 90,000 m
DIN 276-1 2008: 541

**1.3.12 Hauptkanäle DN 600 inspizieren**
Kanal-TV-Inspektion der Hauptkanäle gemäß Arbeitshilfen Abwasser 2012, DWA-M 149-2 in Verbindung mit DIN EN 13508-2, mit Schnittstelle ISY-Bau Format XML (2006), wie in der Vorposition beschrieben, gegen Fließrichtung durchführen.
Rohrleitungssystem: Hauptkanäle DN 600.
Menge: 55,000 m
DIN 276-1 2008: 541

**1.3.13 Hauptkanäle DN 700 inspizieren**
Kanal-TV-Inspektion der Hauptkanäle gemäß Arbeitshilfen Abwasser 2012, DWA-M 149-2 in Verbindung mit DIN EN 13508-2, mit Schnittstelle ISY-Bau Format XML (2006), wie in der Vorposition beschrieben, gegen Fließrichtung durchführen.
Rohrleitungssystem: Hauptkanäle DN 700.
Menge: 120,000 m
DIN 276-1 2008: 541

**1.3.14 Einsatz einer Spezial - Fräse**
Verfestigten Ablagerungen, Wurzeleinwüchse, einragende Stutzen, etc. durch den Einsatz einer Kanalfräse beseitigen.
Abgerechnet wird nach von der Bauüberwachung
anerkannten Stundenachweisen.
Menge: 12,000 h
DIN 276-1 2008: 541

#### Untertitel 1.4 Schlauchlinerarbeiten

*Hinweis*
Vorbemerkung:

In Anlehnung an das ATV-Merkblatt A 143,Teil 3 bis 5
müssen zum Einsatz kommende Materialien im eingebauten
Zustand "resistent gegen physikalische, chemische,
biochemische und biologische Angriffe" des Abwassers
sein. Die geforderten Eigenschaften sind durch
hochwertige Rohstoffe zu erzielen (Polyesterharze gem.
DIN 16946, Teil 2, Mindesttyp 1140, sowie DIN 18820,
Teil 1, Gruppe 3).

Bei allen nicht DIN genormten Materialien muss die
allgemeine bauaufsichtliche Zulassung durch das DIBt,
Berlin vorliegen. Andere Verfahren werden nicht
zugelassen. Es werden nur werksimprägnierte
Materialien zugelassen. Vor Ort imprägnierte Liner
werden ausgeschlossen. Für das Schlauchrelining ist bei
vor Ort aushärtenden Formmassen gem. Spezifikation der
Harzhersteller zu verfahren.

Der Aushärtevorgang ist zu protokollieren. Weiterhin
muss die Güte der Aushärtung durch eine Materialprüfung
dokumentiert werden. Sämtliche Protokolle und
Dokumentationen (Schlauchlagerung, optische Inspektion,
Aushärtung, Probennahmen, Probenbeurteilung der
Materialeigenschaften durch den Sachverständigen usw.),
gem. Abschnitt Schlauchrelining der Baubeschreibung
gefordert werden, sind nach Abschluss der Arbeiten
zusammenzustellen und der Bauüberwachung des AG
auszuhändigen.

Der Hersteller des Schlauchliners verpflichtet sich
zur:

- Eingangskontrolle aller zur Schlauchherstellung
benötigten Stoffe gem. DIN 16945
- Verwendung von Stoffkomponenten, ausschließlich mit
Werkszeugnis gem. geltender Norm
- Dokumentation der Eingangskontrolle und Vorlage
derselben beim AG. Hierin enthalten sein müssen die
Chargen-Nummern, der verwendeten Harzmassen sowie der
Träger- und Verstärkungsstoffe
- Vorgabe der Härtezeiten und der Temperaturen.

Die zum Einsatz kommenden Harze sind auf ihre
Hydrolysefestigkeit und Umweltverträglichkeit zu
überprüfen. Weiterhin sind die Harze, das
Härtungsverhalten sowie die Härtungsmittel gem. DIN
16945 zu überprüfen.

Zum Schutz der Außenfolie und zur Verbesserung der
Gleitfähigkeit des Schlauchliners ist vor dem Einbau in
die Kanäle grundsätzlich eine Gleitfolie in
das Altrohr einzuziehen.

Es dürfen nur GFK-Liner aus ECR-/Advantex-Glas zum
Einsatz kommen. GFK-Liner aus E-Glas sind vom
Vergabeverfahren ausgeschlossen. Das Kurzzeit E-Modul
muss mindestens 7.000 N/mm² betragen. Die Dehnfähigkeit
muss bei 0 % in Längsrichtung liegen. Die radiale
Dehnfähigkeit muss bis 5 % betragen. Die Herstellung
des Schlauchliners muss gem. Qualitätsstandard DIN EN
ISO 9001 erfolgen.

**1.4.1 Gleitfolie einbringen**
Gleitfolie zum Schutz des Schlauchliners vor dem Einzug
einbringen.
Menge: 167,000 m
DIN 276-1 2008: 595

**1.4.2 Schlauchliner DN 300**
Vorkonfektionierter Schlauchliner gemäß den
vorstehenden Vorbemerkungen liefern und einbauen.
Nennweite Altrohr: DN 300 kreisrund.
Altrohrzustand: II
Tiefenlage des Kanals: 1,01 bis 3,50 m.
Einbau in einer Kanalhaltung.
Das Öffnen der Schachtdeckel ist  in diese Position
einzukalkulieren.
Menge: 105,000 m
DIN 276-1 2008: 595

**1.4.3 Schlauchliner DN 400**
Vorkonfektionierter Schlauchliner gemäß den
vorstehenden Vorbemerkungen liefern und einbauen.
Nennweite Altrohr: DN 400 kreisrund.
Altrohrzustand: II
Tiefenlage des Kanals: 1,01 bis 3,50 m.
Einbau in einer Kanalhaltung.
Das Öffnen der Schachtdeckel ist  in diese Position
einzukalkulieren.
Menge: 50,000 m
DIN 276-1 2008: 595

**1.4.4 Schlauchliner DN 700**
Vorkonfektionierter Schlauchliner gemäß den
vorstehenden Vorbemerkungen liefern und einbauen.
Nennweite Altrohr: DN 700 kreisrund.
Altrohrzustand: II
Tiefenlage des Kanals: 1,01 bis 3,50 m.
Einbau in einer Kanalhaltung.
Das Öffnen der Schachtdeckel ist  in diese Position
einzukalkulieren.
Menge: 12,000 m
DIN 276-1 2008: 595

**1.4.5 Linerendmanschette DN 300**
Linerendmanschette aus nichtrostendem Stahl (V4A Edelstahl, Material 1.4404), mit EPDM-Dichtung, liefern und dicht- bzw. HD-spülbeständig nach Angaben des Herstellers am Linerende im jeweiligen Schacht gegen die Rohrwand verspannen und an die Schachtöffnung einbinden.
Nennweite Altrohr: DN 300
Material: schlauchlinersanierte Rohre (GFK)
Einbau: durch vorh. Schacht-Einstiegsöffnung d = 625 mm, im Schachtbauwerk DN 1000.
Hersteller: z.B. Fa. Uhrig, Typ Quick-Lock LEM.

Angebotenes Fabrikat: '.....................................................'

vom Bieter einzutragen
Menge: 4,000 St

**1.4.6 Linerendmanschette DN 400**
Linerendmanschette aus nichtrostendem Stahl (V4A Edelstahl, Material 1.4404), mit EPDM-Dichtung, liefern und dicht- bzw. HD-spülbeständig nach Angaben des Herstellers am Linerende im jeweiligen Schacht gegen die Rohrwand verspannen und an die Schachtöffnung einbinden.
Nennweite Altrohr: DN 400
Material: schlauchlinersanierte Rohre (GFK)
Einbau: durch vorh. Schacht-Einstiegsöffnung d = 625 mm, im Schachtbauwerk DN 1000.
Hersteller: z.B. Fa. Uhrig, Typ Quick-Lock LEM.

Angebotenes Fabrikat: '.....................................................'

vom Bieter einzutragen
Menge: 2,000 St

**1.4.7 Linerendmanschette DN 700**
Linerendmanschette aus nichtrostendem Stahl (V4A Edelstahl, Material 1.4404), mit EPDM-Dichtung, liefern und dicht- bzw. HD-spülbeständig nach Angaben des Herstellers am Linerende im jeweiligen Schacht gegen die Rohrwand verspannen und an die Schachtöffnung einbinden.
Nennweite Altrohr: DN 700
Material: schlauchlinersanierte Rohre (GFK)
Einbau: durch vorh. Schacht-Einstiegsöffnung d = 625 mm, im Schachtbauwerk DN 1000.
Hersteller: z.B. Fa. Uhrig, Typ Quick-Lock LEM.

Angebotenes Fabrikat: '.....................................................'

vom Bieter einzutragen
Menge: 2,000 St

**1.4.8 Schachtgerinne öffnen**
Schachtgerinne DN 300 nach Einzug und vollständigen Aushärten des Schlauchliners auf Höhe der Berme horizontal öffnen, Teilstück aufnehmen, aus dem Schacht DN 1000 transportieren und entsorgen.
Der eingebaute Schlauchliner verbleibt im Bereich der Fließsohle.
Menge: 1,000 St.
DIN 276-1 2008: 595

**1.4.9 Seitliche Zuläufe öffnen**
Seitliche Zuläufe nach Einzug und vollständigen Aushärten des Schlauchliners mit Fräsroboter öffnen.
Eingeschlossen ist das Einmessen der vorh. Zuläufe vor Einbau des Schlauchliners.
Zuläufe: DN 100 bis DN 150.
Nicht in Betrieb befindliche Seitenzuläufe sind verschlossen zu halten.
Menge: 9,000 St.
DIN 276-1 2008: 595

**1.4.10 Seitliche Zuläufe einbinden**
Seitliche Zuläufe mittels KA-TE Schalungsverfahren,
oder gleichwertiges Verfahren, von Seitenzuläufen DN
100 bis DN 150 in mit Schlauchliner renovierten
Hauptkanal DN 300 bis DN 700, mit einem Spachtelroboter
kameraüberwacht durchführen.

Angebotenes Verfahren:.....................................................
Eingeschlossen ist das Setzen und Entfernen der
Absperrblase sowie im seitlichen Zulauf als auch im
Hauptkanal.
Pro Einbindung sind 5 kg Schalungsharz Epoxonic EX 1824
Rapid, oder gleichwertig, einzurechnen.

Angebotenes Schalungsharz:.............................................
Über die Eignung des Schalungsharzes ist bei
Aufforderung dem AG ein Prüfzeugnis vorzulegen.
Menge: 9,000 St
DIN 276-1 2008: 595

**1.4.11 Statische Berechnung**
*** Pauschalposition
Statische Berechnung nach ATV M 127, Teil 2, liefern.
Altrohrzustand: II
Lastannahmen für Kanäle DN 200 bis DN 300: SLW 40, mit
Grundwasser ist  zu rechnen, da der HGW max. ca. 1,00 m
oberhalb der Kanalsohle steht.
Die statischen Berechnung sind der Bauüberwachung vor
Ausführung der Arbeiten in geprüfter Form vorzulegen.
Menge: 1,000 Psch
DIN 276-1 2008: 595

**1.4.12 Probestück für Nachweis Werkstoffkennwerte**
Probestück für Nachweis  Werkstoffkennwerte im Beisein der Bauüberwachung des AG entnehmen und dem AG zur Verfügung stellen.
Mit dem Probestück sollen gem. DWA M 143 Teil 3 folgende statisch relevanten Maße und Materialkennwerte nachgewiesen werden können:
- Biegefestigkeit
- Biege-E-Modul
- Wanddicke
- Wasserdichtheit.
Der Nachweis selbst erfolgt durch den AG zu seinen Kosten.
Ein Probestück pro Schlauchliner.
Menge: 5,000 St
DIN 276-1 2008: 595

#### Untertitel 1.5 Reparaturverfahren

**1.5.1 Stutzensanierung in Kanälen DN 300 bis DN 400, Schalungsverfahren**
Seitliche Zuläufe mittels KA-TE Schalungsverfahren,
oder gleichwertiges Verfahren, von Seitenzuläufen DN
100 bis DN 200 in Hauptkanälen DN 300 bis DN 400, jeweils Beton oder PP, mit einem Spachtelroboter kameraüberwacht durchführen.

Angebotenes Verfahren:.....................................................
Eingeschlossen ist das Setzen und Entfernen der
Absperrblase sowie im seitlichen Zulauf als auch im
Hauptkanal. Die erforderlichen Fräsarbeiten zur Vorbereitung des zu sanierenden Schadens sind hier einzukalkulieren.
Pro Einbindung sind 10 kg Schalungsharz Epoxonic EX 1824
Rapid, oder gleichwertig, einzurechnen.

Angebotenes Schalungsharz:.............................................
Über die Eignung des Schalungsharzes ist bei
Aufforderung dem AG ein Prüfzeugnis vorzulegen.
Menge: 15,000 St
DIN 276-1 2008: 595

**1.5.2 Stutzensanierung in Kanälen DN 600 bis DN 700, Schalungsverfahren**
Seitliche Zuläufe mittels KA-TE Schalungsverfahren,
oder gleichwertiges Verfahren, von Seitenzuläufen DN
100 bis DN 200 in Hauptkanälen DN 600 bis DN 700, jeweils Beton oder PP, wie in der Vorposition beschrieben, mit einem Spachtelroboter kameraüberwacht durchführen.

Angebotenes Verfahren:.....................................................
Menge: 1,000 St
DIN 276-1 2008: 595

**1.5.3 Scherben- und Rißsanierung DN 200 bis DN 400, Schalungsverfahren**
Scherben- und Rißsanierung bzw. Sanierung von schadhaften Rohrmuffen im Schalungsverfahren gegen drückendes Grundwasser, oder gleichwertiges Verfahren, in
Hauptkanälen DN 200 bis DN 400, jeweils Beton oder PP, mit einem Spachtelroboter kameraüberwacht durchführen.

Angebotenes Verfahren:...........................................................
Sanierungslänge bis zu ca. 1,00m (1 Schaden).
Pro Einbindung sind 10 kg Schalungsharz Epoxonic EX 1824
Rapid, oder gleichwertig, einzurechnen.

Angebotenes Schalungsharz:.............................................
Über die Eignung des Schalungsharzes ist bei
Aufforderung dem AG ein Prüfzeugnis vorzulegen.
Die erforderlichen Fräsarbeiten zur Vorbereitung des zu sanierenden Schadens sind hier einzukalkulieren.
Menge: 12,000 St.
DIN 276-1 2008: 595

**1.5.4 Scherben- und Rißsanierung DN 700, Schalungsverfahren**
Scherben- und Rißsanierung bzw. Sanierung von schadhaften Rohrmuffen im Schalungsverfahren,
oder gleichwertiges Verfahren, von Seitenzuläufen DN
100 bis DN 200 in Hauptkanälen DN 700, jeweils Beton oder PP, wie in der Vorposition beschrieben, mit einem Spachtelroboter kameraüberwacht durchführen.

Angebotenes Verfahren:.....................................................
Menge: 6,000 St

**1.5.5 Mehrverbrauch Schalungsharz**
Mehrverbrauch Schalungsharz, passend zu den Reparaturverfahren der Vorpositionen, liefern und verarbeiten.

Angebotenes Produkt:..........................................................
Menge: 30,000 kg

**1.5.6 Reparaturmanschette DN 300**
Reparaturmanschette aus nichtrostendem Stahl (V4A Edelstahl, Material 1.4404), mit EPDM-Dichtung, liefern und dicht- bzw. HD-spülbeständig nach Angaben des Herstellers an der zu sanierenden Schadstelle gegen die Rohrwand verspannen und an die Schachtöffnung einbinden.
Nennweite Altrohr: DN 300
Material: Betonrohre
Einbau: durch vorh. Schacht-Einstiegsöffnung d = 625 mm, im Schachtbauwerk DN 1000.
Hersteller: z.B. Fa. Uhrig, Typ Quick-Lock.

Angebotenes Fabrikat: '.....................................................'

vom Bieter einzutragen
Menge: 8,000 St

**1.5.7 Reparaturmanschette DN 400**
Reparaturmanschette aus nichtrostendem Stahl (V4A Edelstahl, Material 1.4404), mit EPDM-Dichtung, liefern und dicht- bzw. HD-spülbeständig nach Angaben des Herstellers an der zu sanierenden Schadstelle gegen die Rohrwand verspannen und an die Schachtöffnung einbinden.
Nennweite Altrohr: DN 400
Material: Betonrohre
Einbau: durch vorh. Schacht-Einstiegsöffnung d = 625 mm, im Schachtbauwerk DN 1000.
Hersteller: z.B. Fa. Uhrig, Typ Quick-Lock.

Angebotenes Fabrikat: '.....................................................'

vom Bieter einzutragen
Menge: 3,000 St

**1.5.8 Reparaturmanschette DN 500**
Reparaturmanschette aus nichtrostendem Stahl (V4A Edelstahl, Material 1.4404), mit EPDM-Dichtung, liefern und dicht- bzw. HD-spülbeständig nach Angaben des Herstellers an der zu sanierenden Schadstelle gegen die Rohrwand verspannen und an die Schachtöffnung einbinden.
Nennweite Altrohr: DN 500
Material: Betonrohre
Einbau: durch vorh. Schacht-Einstiegsöffnung d = 625 mm, im Schachtbauwerk DN 1000.
Hersteller: z.B. Fa. Uhrig, Typ Quick-Lock.

Angebotenes Fabrikat: '.....................................................'

vom Bieter einzutragen
Menge: 2,000 St

**1.5.9 Reparaturmanschette DN 600**
Reparaturmanschette aus nichtrostendem Stahl (V4A Edelstahl, Material 1.4404), mit EPDM-Dichtung, liefern und dicht- bzw. HD-spülbeständig nach Angaben des Herstellers an der zu sanierenden Schadstelle gegen die Rohrwand verspannen und an die Schachtöffnung einbinden.
Nennweite Altrohr: DN 600
Material: Betonrohre
Einbau: durch vorh. Schacht-Einstiegsöffnung d = 625 mm, im Schachtbauwerk DN 1000.
Hersteller: z.B. Fa. Uhrig, Typ Quick-Lock.

Angebotenes Fabrikat: '.....................................................'

vom Bieter einzutragen
Menge: 1,000 St

**1.5.10 Reparaturmanschette DN 700**
Reparaturmanschette aus nichtrostendem Stahl (V4A Edelstahl, Material 1.4404), mit EPDM-Dichtung, liefern und dicht- bzw. HD-spülbeständig nach Angaben des Herstellers an der zu sanierenden Schadstelle gegen die Rohrwand verspannen und an die Schachtöffnung einbinden.
Nennweite Altrohr: DN 700
Material: Betonrohre
Einbau: durch vorh. Schacht-Einstiegsöffnung d = 625 mm, im Schachtbauwerk DN 1000.
Hersteller: z.B. Fa. Uhrig, Typ Quick-Lock.

Angebotenes Fabrikat: '.....................................................'

vom Bieter einzutragen
Menge: 2,000 St

#### Untertitel 1.6 Schachtsanierungen

**1.6.1 Sicherheitstechnische Einrichtung, Stemm- und Betonierarbeiten**
*** Pauschalposition
Sicherheitstechnische Einrichtung zur Durchführung von
Stemm- und Betonierarbeiten in der Regen- und
Schmutzwasserkanalisation vorhalten.
Arbeitsschutz- und Arbeitssicherheitsausrüstung gemäß
den UVV-Vorschriften der BG zum Begehen der Schächte
und Bauwerke vorhalten und einsetzen. Zum Einsatz im
Kanal sind grundsätzlich nur von der BG zugelassene
Werkzeuge vorzusehen.
Im Bedarfsfall sind sicherheitstechnische Ausrüstungen
wie Mehrfachmessgeräte, Selbstrettungsgeräte,
Gurtungen, Gaswarner, zusätzlicher Atemschutz,
Belüftungsgeräte und ex-geschützte Leuchten
einzusetzen.
Die Vergütung dieser Position erfolgt entsprechend dem
Baufortschritt und gilt nur für die Positionen der
Schachtsanierung.
Menge: 1,000 Psch
DIN 276-1 2008: 595

**1.6.2 vorh. Reinigungs- und Kontrollschächte reinigen**
Reinigungs- und Kontrollschächte aus Betonfertigteilen und Mauerwerk, Abmessungen im Lichten ca. 0,80 x 0,80 m bis 1,00 x 1,00 m bzw. DN 1000, mit Hochdruck-Dampfstrahl reinigen. Schmutzstoffe restlos beseitigen.
Schachttiefen: 1,01 bis 3,50 m.
Medium: Regen- und Schmutzwasserkanal.
Menge: 3,000 St
DIN 276-1 2008: 595

**1.6.3 Schachtgerinne für Einbau Schlauchliner teilweise abbrechen**
Vorhandes Schachtgerinne von Reinigungs- und
Kontrollschächten DN 1000 aus Betonfertigteilen und
Mauerwerk passend für den Einbau eines Schlauchliners
ausstemmen, Schutt laden und entsorgen.
Schachtsohle mit durchlaufenden Gerinne und einem
seitlichen Zulauf.
Schachttiefen: 1,01 bis 2,50 m.
Medium: Regenwasserkanal.
Menge: 1,000 St

**1.6.4 Schachtgerinne wieder teilweise herstellen**
Schachtgerinne in von Reinigungs- und Kontrollschacht DN
1000 aus Betonfertigteilen und Mauerwerk mit einem
Längsgefälle von bis 1,0 % bzw. je nach vorh. Höhe der
angeschlossenen Rohrsohlen einschalen und inkl. Bermen
mit wasserdichtem Beton C20/25 entsprechend den Zubzw.
Abläufen bis zum Rohrscheitel bzw. gem. ATV-DVWKA
157 aufbetonieren.
Wiederherstellung der Aufbruchstellen für den Einbau des
Schlauchliners.
Die Fließsohle ist mit Steinzeughalbschalen
auszukleiden. Seitliche Zuläufe sind fachgerecht
einzubinden. Die Bermen sind in einem Gefälle von 1:10
gem. ATV-DVWK-A 157 zu klinkern.
Schachtsohle mit durchlaufenden Gerinne und einem
seitlichen Zulauf.
Schachttiefen: 1,01 bis 2,50 m.
Medium: Regenwasserkanal.
Menge: 1,000 St

**1.6.5 Korrodierte Steigeisen abtrennen**
Vorhandene korrodierte und nicht tragfähige Steigeisen, Schachttiefe bis ca. 3,50 m, abtrennen, aufnehmen und
entsorgen.
Menge: 10,000 St
DIN 276-1 2008: 541

**1.6.6 Steigeisen liefern und einbauen**
Steigeisen, DIN 1212 (Form E), aus Gusseisen, Auftrittsfläche geriffelt, liefern und als Ersatz in einläufige Steigeisengänge mit 25 cm Auftritt nach DIN 19549 in die vorh. Schachtbauwerke einbauen.
Eingeschlossen ist das erforderliche Befestigungsmateial
sowie sämtlich Bohr- und Sägearbeiten.
Menge: 5,000 St
DIN 276-1 2008: 541

**1.6.7 Steigbügel liefern und einbauen**
Steigbügel, DIN 19555 (Form B, aus Edelstahl mit
Ummantelung HDPE, Auftrittsfläche geriffelt, liefern und als Ersatz in einläufige Steigeisengänge mit 25 cm Auftritt nach DIN 19549 in die vorh. Schachtbauwerke einbauen.
Eingeschlossen ist das erforderliche Befestigungsmateial
sowie sämtlich Bohr- und Sägearbeiten.
Menge: 5,000 St
DIN 276-1 2008: 541

**1.6.8 Schachtfugen sanieren**
Schadhafte Schachtfugen reinigen, Untergrundvorbereitung, mit geeignetem nasshaftenden und dauerhaft dichten kunststoffmodifizierten Fugen-Zement-Mörtel verfüllen. Der Fugenmörtel wird separat vergütet.
Nach erfolgter Fugensanierung ist das Schachtbauwerk
von Mörtelresten zu befreien.
Abgerechnet wird nach von der Bauüberwachung des AG
anerkannten Stundennachweisen.
Menge: 20,000 h
DIN 276-1 2008: 595

**1.6.9 Seitenzuläufe in Schächten verschließen**
Seitenzuläufe stillgelegter Leitungen in Reinigungs- und Kontrollschächten DN 1000 mit geeignetem nasshaftenden
und dauerhaft dichten kunststoffmodifizierten Fugen-
Zement-Mörtel verfüllen. Der Fugenmörtel wird separat
vergütet.
Nach erfolgten Arbeiten ist das Schachtbauwerk von Mörtelresten zu befreien.
Abgerechnet wird nach von der Bauüberwachung des AG
anerkannten Stundennachweisen.
Menge: 4,000 h

**1.6.10 Fugen-Zement-Mörtel**
Kunststoffmodifizierten Fugen-Zement-Mörtel, passend
zum Reparaturverfahren der Vorposition, liefern und
verarbeiten.

Angebotenes Fabrikat: '.....................................................'

vom Bieter einzutragen

Verschnitt ist einzukalkulieren.
Menge: 50,000 kg
DIN 276-1 2008: 595

#### Untertitel 1.7 Dokumentation, Verrechnungssätze

**1.7.1 Hauptkanäle bis DN 200 inspizieren, Abnahme**
Kanal-TV-Inspektion der Hauptkanäle gemäß Arbeitshilfen Abwasser 2012, DWA-M 149-2 in Verbindung mit DIN EN 13508-2, mit Schnittstelle ISY-Bau Format XML (2006), gegen Fließrichtung nach Durchführung der Sanierungsarbeiten als Abnahmeinspektion durchführen.

Kamera: Drehschwenkkopfkamera
Rohrleitungssystem: Hauptkanäle bis DN 200.
Freispiegelgefälleleitungen vor der Inspektion reinigen, bei Bedarf durch Absperrungen oder Überpumpen trocken halten, so dass eine einwandfreie Inspektion der Fließsohle möglich ist. Die Reinigung und Vorflutsicherung werden separat vergütet.

Die Kanal-TV-Inspektion ist mit ausreichender
Ausleuchtung
durchzuführen. Alle Anschlüsse, Abzweige und Rohrbögen,
jedoch auch alle eventuelle vorgefundene Schadstellen
sind gemäß DIN EN 13508-2 zu erfassen und einzumessen.

Kanal-TV-Inspektion außerhalb von Gebäuden.
Übergabe der Dokumentation in 1-facher Papierausfertigung inkl. Haltungsberichte.
Menge: 75,000 m
DIN 276-1 2008: 541

**1.7.2 Hauptkanäle DN 300 inspizieren, Abnahme**
Kanal-TV-Inspektion der Hauptkanäle gemäß DWA-M 149-2
in Verbindung mit DIN EN 13508-2, mit Schnittstelle
ISY-Bau Format (2006), wie in der Vorposition
beschrieben, durchführen.

Kamera: Drehschwenkkopfkamera
Rohrleitungssystem: Hauptkanäle DN 300.

Kanal-TV-Inspektion außerhalb von Gebäuden.
Menge: 620,000 m
DIN 276-1 2008: 541

**1.7.3 Hauptkanäle DN 400 inspizieren, Abnahme**
Kanal-TV-Inspektion der Hauptkanäle gemäß DWA-M 149-2
in Verbindung mit DIN EN 13508-2, mit Schnittstelle
ISY-Bau Format (2006), wie in der Vorposition
beschrieben, durchführen.

Kamera: Drehschwenkkopfkamera
Rohrleitungssystem: Hauptkanäle DN 400.

Kanal-TV-Inspektion außerhalb von Gebäuden.
Menge: 210,000 m
DIN 276-1 2008: 541

**1.7.4 Hauptkanäle DN 500 inspizieren, Abnahme**
Kanal-TV-Inspektion der Hauptkanäle gemäß DWA-M 149-2
in Verbindung mit DIN EN 13508-2, mit Schnittstelle
ISY-Bau Format (2006), wie in der Vorposition
beschrieben, durchführen.

Kamera: Drehschwenkkopfkamera
Rohrleitungssystem: Hauptkanäle DN 500.

Kanal-TV-Inspektion außerhalb von Gebäuden.
Menge: 90,000 m
DIN 276-1 2008: 541

**1.7.5 Hauptkanäle DN 600 inspizieren, Abnahme**
Kanal-TV-Inspektion der Hauptkanäle gemäß DWA-M 149-2
in Verbindung mit DIN EN 13508-2, mit Schnittstelle
ISY-Bau Format (2006), wie in der Vorposition
beschrieben, durchführen.

Kamera: Drehschwenkkopfkamera
Rohrleitungssystem: Hauptkanäle DN 600.

Kanal-TV-Inspektion außerhalb von Gebäuden.
Menge: 55,000 m
DIN 276-1 2008: 541

**1.7.6 Hauptkanäle DN 700 inspizieren, Abnahme**
Kanal-TV-Inspektion der Hauptkanäle gemäß DWA-M 149-2
in Verbindung mit DIN EN 13508-2, mit Schnittstelle
ISY-Bau Format (2006), wie in der Vorposition
beschrieben, durchführen.

Kamera: Drehschwenkkopfkamera
Rohrleitungssystem: Hauptkanäle DN 700.

Kanal-TV-Inspektion außerhalb von Gebäuden.
Menge: 120,000 m
DIN 276-1 2008: 541

**1.7.7 Optische Schachtinspektionen durchführen, mit TV-Kamera, Abnahme**
Optische Inspektion gemäß Arbeitshilfen Abwasser 2012 der
Schachtbauwerke aus Mauerwerk- und Betonfertigteilen, rund
bzw. eckig, lichte Innenmaße von DN 1000 bis DN 1500 bzw. 0,60 m x 0,60 m bis 1,80 m x 1,80 m, Schachttiefe bis 4,50 m, Einstiegsöffnung d = 625 mm, in Regen- und Schmutzwasserkanälen, Deckel unverschraubt, Klasse D400 nach DIN 1229 und DIN EN 124, durch Untersuchung mit TV-Kamera, Blickwinkel 360 vertikal und horizontal, mit Verschwenkung während der Aufnahme.
Die Ergebnisse sind nach DIN EN 13508 zu dokumentieren.
Dokumentation inkl. Schachtfotos in 1-facher
Papierausfertigung sowie digital im Austauschformit XML
nach DWA-M 150.
Kamerasystem PANORAMO SI oder gleichwertig.

Angebotenes Kamerasystem:

_______________________________________________
Menge: 3,000 St

**1.7.8 Reinigungs- und Kontrollschächte öffnen, Zulage Verschraubungen**
Reinigungs- und Kontrollschächte, wie in den Vorpositionen
beschrieben, öffnen.
Zulage für das Öffnen und Verschließen von verschraubten
Kanalschachtabdeckungen.
Menge: 1,000 St

### Titel 2 Grabenlose Kanalsanierung, Hauptkanäle und Schächte (SW)

#### Untertitel 2.1 Verkehrssicherung, Grenzen

**2.1.1 Regelung des öffentlichen Verkehrs gem. RSA 95/01, Kanalsanierung**
*** Pauschalposition
Regelung des öffentlichen Verkehrs im Rahmen der
Verkehrssicherung durchführen.
Die Verkehrssicherung ist bei der zuständigen Behörde
zu beantragen und gemäß der Anordnung und den
Verkehrsregeln gemäß der RSA 95/01, ZTV-SA 97/01 und
StVO für Bauarbeiten auf Straßen einzurichten, während
der Bauzeit vorzuhalten und nach Beendigung der
Bauarbeiten zu beseitigen.
Während der Bauarbeiten Verkehrssicherung dem Bauablauf
anpassen, gegebenenfalls umsetzen. Die hierfür erforderichen Einwendungen sind in diese Position einzukalkulieren.
Für die Durchführung der Kanalsanierungsarbeiten sind
die betroffenen Bereiche (Aufstellort LKW, Lagerflächen,
etc.) in Abstimmung mit dem zuständigen Ordnungsamt
bzw. der Bauüberwachung des AG abzusichern.
Die für die Durchführung der Bauarbeiten erforderlichen
Baustellenein- und ausfahrten sind entsprechend den
vorstehenden Regelwerken zu beschildern und
abzusichern.
Sämtliche Kosten, die für die Einholung der Genehmigung
der Verkehrssicherung erforderlich sind, sind hier
einzukalkulieren.
Vergütung nach Baufortschritt, anteilig für diesen Titel (SW).
Menge: 1,000 Psch
DIN 276-1 2008: 591

#### Untertitel 2.2 Vorflutsicherungen

**2.2.1 Vorflutsicherung Absperrung, Schmutzwasser bis DN 250**
Vorflutsicherung im Schmutzwasserkanal durch Absperrung des Zulaufes der Haltung im Schachtbauwerk oberhalb der Fließrichtung sowie der Seitenzuläufe bis DN 150 mittels Absperrblase einrichten, für die Dauer der Kanalsanierungsarbeiten vorhalten und nach Beendigung der wieder zurückbauen.
Der oberhalb der Fließrichtung liegende Kanalabschnitt ist gegen Schäden durch Rückstau zu schützen.
Ist die anfallende Abwassermenge für diese Form der Vorflutsicherung zu groß, ist diese mit einer Abwasserüberleitung zu gewährleisten. Diese wird als Zulage separat vergütet. Vorflutsicherung in Schmutzwasser-Hauptkanälen bis DN 250.
Die Abrechnung erfolgt pro Haltung.
Menge: 35,000 St

**2.2.2 Vorflutsicherung Absperrung, Schmutzwasser DN 300**
Vorflutsicherung im Schmutzwasserkanal, wie in der Vorposition beschrieben, in Schmutzwasser-Hauptkanälen DN 300.
Die Abrechnung erfolgt pro Haltung.
Menge: 2,000 St

**2.2.3 Vorflutsicherung Absperrung, Schmutzwasser DN 500**
Vorflutsicherung im Schmutzwasserkanal, wie in der Vorposition beschrieben, in Schmutzwasser-Hauptkanälen DN 500.
Die Abrechnung erfolgt pro Haltung.
Menge: 1,000 St

**2.2.4 Vorflutsicherung Absperrung, Schmutzwasser DN 700**
Vorflutsicherung im Schmutzwasserkanal, wie in der Vorposition beschrieben, in Schmutzwasser-Hauptkanälen DN 700.
Die Abrechnung erfolgt pro Haltung.
Menge: 1,000 St

**2.2.5 Vorflutsicherung Abwasserüberleitung, SW bis DN 250, Zulage**
Vorflutsicherung im Schmutzwasserkanal durch Abwasserüberleitung mittels Absperrblasen, Pumpen und Hilfsrohrleitungen aus Kanaleinstiegs- oder Revisionsschächte für die Dauer der Inspektionsarbeiten der Freispiegelkanalisation bis DN 250 durchführen. Die Auswahl der Pumpen erfolgt durch den AN.
Die Abwässer sind abschnittsweise vor den
Umleitungsstrecken aufzustauen und ggf. mit Pumpen auf
Straßenhöhe anzuheben und über Hilfsleitungen unterhalb
des Anschlussbereiches wieder einzuleiten.
Erforderliche Förderleistung bis 35l/s über eine Strecke von max. 60 m.
Die Abrechnung erfolgt pro Haltung. Als Zulage zur Vorflutsicherung der Absperrung.
Menge: 35,000 St
DIN 276-1 2008: 595

**2.2.6 Vorflutsicherung Abwasserüberleitung, SW DN 300, Zulage**
Vorflutsicherung im Schmutzwasserkanal, wie in der Vorposition beschrieben, durch Abwasserüberleitung mittels Absperrblasen, Pumpen und Hilfsrohrleitungen aus Kanaleinstiegs- oder Revisionsschächte für die Dauer der Inspektionsarbeiten der Freispiegelkanalisation DN 300 durchführen.
Erforderliche Förderleistung bis 60l/s über eine Strecke von max. 75 m.
Die Abrechnung erfolgt pro Haltung. Als Zulage zur Vorflutsicherung der Absperrung.
Menge: 2,000 St

**2.2.7 Vorflutsicherung Abwasserüberleitung, SW DN 500, Zulage**
Vorflutsicherung im Schmutzwasserkanal, wie in der Vorposition beschrieben, durch Abwasserüberleitung mittels Absperrblasen, Pumpen und Hilfsrohrleitungen aus Kanaleinstiegs- oder Revisionsschächte für die Dauer der Inspektionsarbeiten der Freispiegelkanalisation DN 500 durchführen.
Erforderliche Förderleistung bis 140l/s über eine Strecke von max. 75 m.
Die Abrechnung erfolgt pro Haltung. Als Zulage zur Vorflutsicherung der Absperrung.
Menge: 1,000 St

**2.2.8 Vorflutsicherung Abwasserüberleitung, SW DN 700, Zulage**
Vorflutsicherung im Schmutzwasserkanal, wie in der Vorposition beschrieben, durch Abwasserüberleitung mittels Absperrblasen, Pumpen und Hilfsrohrleitungen aus Kanaleinstiegs- oder Revisionsschächte für die Dauer der Inspektionsarbeiten der Freispiegelkanalisation DN 700 durchführen.
Erforderliche Förderleistung bis 260l/s über eine Strecke von max. 50 m. Die betreffende Haltung ist die Zuleitung zu einem Hauptpumpwerk.
Die Abrechnung erfolgt pro Haltung. Als Zulage zur Vorflutsicherung der Absperrung.
Menge: 1,000 St

#### Untertitel 2.3 Reinigung, TV-Untersuchung

**2.3.1 Sicherheitstechnische Einrichtung**
*** Pauschalposition
Sicherheitstechnische Einrichtung zur Durchführung
grabenloser Kanalsanierungsarbeiten vorhalten.
Arbeitsschutz- und Arbeitssicherheitsausrüstung gemäß
den UVV-Vorschriften der BG zum Begehen der Schächte
und Bauwerke vorhalten und einsetzen. Zum Einsatz im
Kanal sind grundsätzlich nur von der BG zugelassene
Werkzeuge vorzusehen.
Im Bedarfsfall sind sicherheitstechnische Ausrüstungen
wie Mehrfachmessgeräte, Selbstrettungsgeräte,
Gurtungen, Gaswarner, zusätzlicher Atemschutz,
Belüftungsgeräte und ex-geschützte Leuchten
einzusetzen.
Die Vergütung dieser Position erfolgt entsprechend dem
Baufortschritt.
Menge: 1,000 Psch
DIN 276-1 2008: 591

**2.3.2 Hauptkanäle bis DN 250 reinigen**
Hauptkanäle bis DN 250, mit Einsatz eines kombinierten Hochdruckspül- und Saugfahrzeuges, Pumpenleistung von 320 l/min bei 150 bar reinigen.
Die Spülleistung ist dem Verschmutzungsgrad der
Leitungen anzupassen. Für die Kalkulation ist von einem
25%-igen Verschmutzungsgrad auszugehen. Die Wasserbetankung sowie die Abfuhr und Entsorgung des Spülgutes ist in diese Position einzukalkulieren.
Nach der Reinigung muss eine einwandfreie  Zustandserkennung möglich sein.
Reinigung in einzelnen Teillängen außerhalb von Gebäuden, inkl. An- und Abfahrt, dem erforderlichen Bedienungspersonal und sämtlicher Nebenleistungen.
Menge: 1460,000 m
DIN 276-1 2008: 541

**2.3.3 Hauptkanäle DN 300 reinigen**
Hauptkanäle DN 300, mit Einsatz eines kombinierten Hochdruckspül- und Saugfahrzeuges, Pumpenleistung von 320 l/min bei 150 bar, wie in der Vorposition beschrieben, reinigen.
Für die Kalkulation ist von einem 25%-igen Verschmutzungsgrad auszugehen.
Menge: 20,000 m

**2.3.4 Hauptkanäle DN 400 reinigen**
Hauptkanäle DN 400, mit Einsatz eines kombinierten Hochdruckspül- und Saugfahrzeuges, Pumpenleistung von 320 l/min bei 150 bar, wie in der Vorposition beschrieben, reinigen.
Für die Kalkulation ist von einem 10%-igen Verschmutzungsgrad auszugehen.
Menge: 55,000 m

**2.3.5 Hauptkanäle DN 500 reinigen**
Hauptkanäle DN 500, mit Einsatz eines kombinierten Hochdruckspül- und Saugfahrzeuges, Pumpenleistung von 320 l/min bei 150 bar, wie in der Vorposition beschrieben, reinigen.
Für die Kalkulation ist von einem 10%-igen Verschmutzungsgrad auszugehen.
Menge: 25,000 m

**2.3.6 Hauptkanäle DN 700 reinigen**
Hauptkanäle DN 700, mit Einsatz eines kombinierten Hochdruckspül- und Saugfahrzeuges, Pumpenleistung von 320 l/min bei 150 bar, wie in der Vorposition beschrieben, reinigen.
Für die Kalkulation ist von einem 25%-igen Verschmutzungsgrad auszugehen.
Menge: 18,000 m

**2.3.7 Hauptkanäle bis DN 250 inspizieren**
Kanal-TV-Inspektion der Hauptkanäle gemäß Arbeitshilfen Abwasser 2012, DWA-M 149-2 in Verbindung mit DIN EN 13508-2, mit Schnittstelle ISY-Bau Format XML (2006), gegen Fließrichtung vor Durchführung der Sanierungsarbeiten durchführen.

Kamera: Drehschwenkkopfkamera
Rohrleitungssystem: Hauptkanäle bis DN 250.
Freispiegelgefälleleitungen vor der Inspektion reinigen, bei Bedarf durch Absperrungen oder Überpumpen trocken halten, so dass eine einwandfreie Inspektion der Fließsohle möglich ist. Die Reinigung und Vorflutsicherung werden separat vergütet.

Die Kanal-TV-Inspektion ist mit ausreichender
Ausleuchtung
durchzuführen. Alle Anschlüsse, Abzweige und Rohrbögen,
jedoch auch alle eventuelle vorgefundene Schadstellen
sind gemäß DIN EN 13508-2 zu erfassen und einzumessen.

Kanal-TV-Inspektion außerhalb von Gebäuden.
Übergabe der Dokumentation in 1-facher
Papierausfertigung inkl. Haltungsberichte.
Menge: 1460,000 m
DIN 276-1 2008: 541

**2.3.8 Hauptkanäle DN 300 inspizieren**
Kanal-TV-Inspektion der Hauptkanäle gemäß Arbeitshilfen Abwasser 2012, DWA-M 149-2 in Verbindung mit DIN EN 13508-2, mit Schnittstelle ISY-Bau Format XML (2006), wie in der Vorposition beschrieben, gegen Fließrichtung durchführen.
Rohrleitungssystem: Hauptkanäle DN 300.
Menge: 20,000 m
DIN 276-1 2008: 541

**2.3.9 Hauptkanäle DN 400 inspizieren**
Kanal-TV-Inspektion der Hauptkanäle gemäß Arbeitshilfen Abwasser 2012, DWA-M 149-2 in Verbindung mit DIN EN 13508-2, mit Schnittstelle ISY-Bau Format XML (2006), wie in der Vorposition beschrieben, gegen Fließrichtung durchführen.
Rohrleitungssystem: Hauptkanäle DN 400.
Menge: 55,000 m
DIN 276-1 2008: 541

**2.3.10 Hauptkanäle DN 500 inspizieren**
Kanal-TV-Inspektion der Hauptkanäle gemäß Arbeitshilfen Abwasser 2012, DWA-M 149-2 in Verbindung mit DIN EN 13508-2, mit Schnittstelle ISY-Bau Format XML (2006), wie in der Vorposition beschrieben, gegen Fließrichtung durchführen.
Rohrleitungssystem: Hauptkanäle DN 500.
Menge: 25,000 m
DIN 276-1 2008: 541

**2.3.11 Hauptkanäle DN 700 inspizieren**
Kanal-TV-Inspektion der Hauptkanäle gemäß Arbeitshilfen Abwasser 2012, DWA-M 149-2 in Verbindung mit DIN EN 13508-2, mit Schnittstelle ISY-Bau Format XML (2006), wie in der Vorposition beschrieben, gegen Fließrichtung durchführen.
Rohrleitungssystem: Hauptkanäle DN 700.
Menge: 18,000 m
DIN 276-1 2008: 541

**2.3.12 Einsatz einer Spezial - Fräse**
Verfestigten Ablagerungen, Wurzeleinwüchse, einragende Stutzen, etc. durch den Einsatz einer Kanalfräse beseitigen.
Abgerechnet wird nach von der Bauüberwachung
anerkannten Stundenachweisen.
Menge: 15,000 h
DIN 276-1 2008: 541

#### Untertitel 2.4 Schlauchlinerarbeiten

*Hinweis*
Vorbemerkung:

In Anlehnung an das ATV-Merkblatt A 143,Teil 3 bis 5
müssen zum Einsatz kommende Materialien im eingebauten
Zustand "resistent gegen physikalische, chemische,
biochemische und biologische Angriffe" des Abwassers
sein. Die geforderten Eigenschaften sind durch
hochwertige Rohstoffe zu erzielen (Polyesterharze gem.
DIN 16946, Teil 2, Mindesttyp 1140, sowie DIN 18820,
Teil 1, Gruppe 3).

Bei allen nicht DIN genormten Materialien muss die
allgemeine bauaufsichtliche Zulassung durch das DIBt,
Berlin vorliegen. Andere Verfahren werden nicht
zugelassen. Es werden nur werksimprägnierte
Materialien zugelassen. Vor Ort imprägnierte Liner
werden ausgeschlossen. Für das Schlauchrelining ist bei
vor Ort aushärtenden Formmassen gem. Spezifikation der
Harzhersteller zu verfahren.

Der Aushärtevorgang ist zu protokollieren. Weiterhin
muss die Güte der Aushärtung durch eine Materialprüfung
dokumentiert werden. Sämtliche Protokolle und
Dokumentationen (Schlauchlagerung, optische Inspektion,
Aushärtung, Probennahmen, Probenbeurteilung der
Materialeigenschaften durch den Sachverständigen usw.),
gem. Abschnitt Schlauchrelining der Baubeschreibung
gefordert werden, sind nach Abschluss der Arbeiten
zusammenzustellen und der Bauüberwachung des AG
auszuhändigen.

Der Hersteller des Schlauchliners verpflichtet sich
zur:

- Eingangskontrolle aller zur Schlauchherstellung
benötigten Stoffe gem. DIN 16945
- Verwendung von Stoffkomponenten, ausschließlich mit
Werkszeugnis gem. geltender Norm
- Dokumentation der Eingangskontrolle und Vorlage
derselben beim AG. Hierin enthalten sein müssen die
Chargen-Nummern, der verwendeten Harzmassen sowie der
Träger- und Verstärkungsstoffe
- Vorgabe der Härtezeiten und der Temperaturen.

Die zum Einsatz kommenden Harze sind auf ihre
Hydrolysefestigkeit und Umweltverträglichkeit zu
überprüfen. Weiterhin sind die Harze, das
Härtungsverhalten sowie die Härtungsmittel gem. DIN
16945 zu überprüfen.

Zum Schutz der Außenfolie und zur Verbesserung der
Gleitfähigkeit des Schlauchliners ist vor dem Einbau in
die Kanäle grundsätzlich eine Gleitfolie in
das Altrohr einzuziehen.

Es dürfen nur GFK-Liner aus ECR-/Advantex-Glas zum
Einsatz kommen. GFK-Liner aus E-Glas sind vom
Vergabeverfahren ausgeschlossen. Das Kurzzeit E-Modul
muss mindestens 7.000 N/mm² betragen. Die Dehnfähigkeit
muss bei 0 % in Längsrichtung liegen. Die radiale
Dehnfähigkeit muss bis 5 % betragen. Die Herstellung
des Schlauchliners muss gem. Qualitätsstandard DIN EN
ISO 9001 erfolgen.

**2.4.1 Gleitfolie einbringen**
Gleitfolie zum Schutz des Schlauchliners vor dem Einzug
einbringen.
Menge: 1070,000 m
DIN 276-1 2008: 595

**2.4.2 Schlauchliner DN 200**
Vorkonfektionierter Schlauchliner gemäß den
vorstehenden Vorbemerkungen liefern und einbauen.
Nennweite Altrohr: DN 200 kreisrund.
Altrohrzustand: II
Tiefenlage des Kanals: 1,01 bis 3,50 m.
Einbau in drei aufeinander folgenden Kanalhaltungen.
Das Öffnen der Schachtdeckel ist  in diese Position
einzukalkulieren.
Menge: 40,000 m
DIN 276-1 2008: 595

**2.4.3 Schlauchliner DN 250**
Vorkonfektionierter Schlauchliner gemäß den
vorstehenden Vorbemerkungen liefern und einbauen.
Nennweite Altrohr: DN 250 kreisrund.
Altrohrzustand: II
Tiefenlage des Kanals: 1,80 bis 3,50 m.
Einbau in 14, vereinzelnd aufeinander folgenden Kanalhaltungen.
Das Öffnen der Schachtdeckel ist  in diese Position
einzukalkulieren.
Menge: 970,000 m
DIN 276-1 2008: 595

**2.4.4 Schlauchliner DN 400**
Vorkonfektionierter Schlauchliner gemäß den
vorstehenden Vorbemerkungen liefern und einbauen.
Nennweite Altrohr: DN 400 kreisrund.
Altrohrzustand: II
Tiefenlage des Kanals: 1,01 bis 3,50 m.
Einbau in drei aufeinander folgenden Kanalhaltungen.
Das Öffnen der Schachtdeckel ist  in diese Position
einzukalkulieren.
Menge: 60,000 m
DIN 276-1 2008: 595

**2.4.5 Linerendmanschette DN 200**
Linerendmanschette aus nichtrostendem Stahl (V4A Edelstahl, Material 1.4404), mit EPDM-Dichtung, liefern und dicht- bzw. HD-spülbeständig nach Angaben des Herstellers am Linerende im jeweiligen Schacht gegen die Rohrwand verspannen und an die Schachtöffnung einbinden.
Nennweite Altrohr: DN 200
Material: schlauchlinersanierte Rohre (GFK)
Einbau: durch vorh. Schacht-Einstiegsöffnung d = 625 mm, im Schachtbauwerk DN 1000.
Hersteller: z.B. Fa. Uhrig, Typ Quick-Lock LEM.

Angebotenes Fabrikat: '.....................................................'

vom Bieter einzutragen
Menge: 2,000 St

**2.4.6 Linerendmanschette DN 250**
Linerendmanschette aus nichtrostendem Stahl (V4A Edelstahl, Material 1.4404), mit EPDM-Dichtung, liefern und dicht- bzw. HD-spülbeständig nach Angaben des Herstellers am Linerende im jeweiligen Schacht gegen die Rohrwand verspannen und an die Schachtöffnung einbinden.
Nennweite Altrohr: DN 250
Material: schlauchlinersanierte Rohre (GFK)
Einbau: durch vorh. Schacht-Einstiegsöffnung d = 625 mm, im Schachtbauwerk DN 1000.
Hersteller: z.B. Fa. Uhrig, Typ Quick-Lock LEM.

Angebotenes Fabrikat: '.....................................................'

vom Bieter einzutragen
Menge: 33,000 St

**2.4.7 Linerendmanschette DN 400**
Linerendmanschette aus nichtrostendem Stahl (V4A Edelstahl, Material 1.4404), mit EPDM-Dichtung, liefern und dicht- bzw. HD-spülbeständig nach Angaben des Herstellers am Linerende im jeweiligen Schacht gegen die Rohrwand verspannen und an die Schachtöffnung einbinden.
Nennweite Altrohr: DN 400
Material: schlauchlinersanierte Rohre (GFK)
Einbau: durch vorh. Schacht-Einstiegsöffnung d = 625 mm, im Schachtbauwerk DN 1000.
Hersteller: z.B. Fa. Uhrig, Typ Quick-Lock LEM.

Angebotenes Fabrikat: '.....................................................'

vom Bieter einzutragen
Menge: 2,000 St

**2.4.8 Schachtgerinne öffnen**
Schachtgerinne DN 200 bis DN 400 nach Einzug und vollständigen Aushärten des Schlauchliners auf Höhe der Berme horizontal öffnen, Teilstück aufnehmen, aus dem Schacht DN 1000 transportieren und entsorgen.
Der eingebaute Schlauchliner verbleibt im Bereich der Fließsohle.
Menge: 9,000 St.
DIN 276-1 2008: 595

**2.4.9 Seitliche Zuläufe öffnen**
Seitliche Zuläufe nach Einzug und vollständigen Aushärten des Schlauchliners mit Fräsroboter öffnen.
Eingeschlossen ist das Einmessen der vorh. Zuläufe vor Einbau des Schlauchliners.
Zuläufe: DN 100 bis DN 150.
Nicht in Betrieb befindliche Seitenzuläufe sind verschlossen zu halten.
Menge: 30,000 St.
DIN 276-1 2008: 595

**2.4.10 Seitliche Zuläufe einbinden**
Seitliche Zuläufe mittels KA-TE Schalungsverfahren,
oder gleichwertiges Verfahren, von Seitenzuläufen DN
100 bis DN 150 in mit Schlauchliner renovierten
Hauptkanal DN 200 bis DN 400, mit einem Spachtelroboter
kameraüberwacht durchführen.

Angebotenes Verfahren:.....................................................
Eingeschlossen ist das Setzen und Entfernen der
Absperrblase sowie im seitlichen Zulauf als auch im
Hauptkanal.
Pro Einbindung sind 5 kg Schalungsharz Epoxonic EX 1824
Rapid, oder gleichwertig, einzurechnen.

Angebotenes Schalungsharz:.............................................
Über die Eignung des Schalungsharzes ist bei
Aufforderung dem AG ein Prüfzeugnis vorzulegen.
Menge: 30,000 St
DIN 276-1 2008: 595

**2.4.11 Statische Berechnung**
*** Pauschalposition
Statische Berechnung nach ATV M 127, Teil 2, liefern.
Altrohrzustand: II
Lastannahmen für Kanäle DN 200 bis DN 400: SLW 40, mit
Grundwasser ist  zu rechnen, da der HGW max. ca. 1,00 m
oberhalb der Kanalsohle steht.
Die statischen Berechnung sind der Bauüberwachung vor
Ausführung der Arbeiten in geprüfter Form vorzulegen.
Menge: 1,000 Psch
DIN 276-1 2008: 595

**2.4.12 Probestück für Nachweis Werkstoffkennwerte**
Probestück für Nachweis  Werkstoffkennwerte im Beisein der Bauüberwachung des AG entnehmen und dem AG zur Verfügung stellen.
Mit dem Probestück sollen gem. DWA M 143 Teil 3 folgende statisch relevanten Maße und Materialkennwerte nachgewiesen werden können:
- Biegefestigkeit
- Biege-E-Modul
- Wanddicke
- Wasserdichtheit.
Der Nachweis selbst erfolgt durch den AG zu seinen Kosten.
Ein Probestück pro Schlauchliner.
Menge: 3,000 St
DIN 276-1 2008: 595

#### Untertitel 2.5 Reparaturverfahren

**2.5.1 Stutzensanierung in Kanälen DN 250, Schalungsverfahren**
Seitliche Zuläufe mittels KA-TE Schalungsverfahren,
oder gleichwertiges Verfahren, von Seitenzuläufen DN
100 bis DN 200 in Hauptkanälen DN 250, jeweils Beton oder PP, mit einem Spachtelroboter kameraüberwacht durchführen.

Angebotenes Verfahren:.....................................................
Eingeschlossen ist das Setzen und Entfernen der
Absperrblase sowie im seitlichen Zulauf als auch im
Hauptkanal. Die erforderlichen Fräsarbeiten zur Vorbereitung des zu sanierenden Schadens sind hier einzukalkulieren.
Pro Einbindung sind 10 kg Schalungsharz Epoxonic EX 1824
Rapid, oder gleichwertig, einzurechnen.

Angebotenes Schalungsharz:.............................................
Über die Eignung des Schalungsharzes ist bei
Aufforderung dem AG ein Prüfzeugnis vorzulegen.
Menge: 2,000 St
DIN 276-1 2008: 595

**2.5.2 Scherben- und Rißsanierung DN 200 bis DN 500, Schalungsverfahren**
Scherben- und Rißsanierung bzw. Sanierung von schadhaften Rohrmuffen im Schalungsverfahren gegen drückendes Grundwasser, oder gleichwertiges Verfahren, in
Hauptkanälen DN 200 bis DN 500, jeweils Beton oder Steinzeug, mit einem Spachtelroboter kameraüberwacht durchführen.

Angebotenes Verfahren:...........................................................
Sanierungslänge bis zu ca. 1,00m (1 Schaden).
Pro Einbindung sind 10 kg Schalungsharz Epoxonic EX 1824
Rapid, oder gleichwertig, einzurechnen.

Angebotenes Schalungsharz:.............................................
Über die Eignung des Schalungsharzes ist bei
Aufforderung dem AG ein Prüfzeugnis vorzulegen.
Die erforderlichen Fräsarbeiten zur Vorbereitung des zu sanierenden Schadens sind hier einzukalkulieren.
Menge: 20,000 St.
DIN 276-1 2008: 595

**2.5.3 Mehrverbrauch Schalungsharz**
Mehrverbrauch Schalungsharz, passend zu den Reparaturverfahren der Vorpositionen, liefern und verarbeiten.

Angebotenes Produkt:..........................................................
Menge: 25,000 kg

**2.5.4 Stutzensanierung in Kanälen DN 250, Injektionsverfahren**
Seitliche Zuläufe mittels Packer im Injektionsverfahren
gegen drückendes Grundwasser, z.B. Janßen - Verfahren oder gleichwertig, von Seitenzuläufen DN 100 bis DN 200 in Hauptkanälen DN 250, jeweils Beton oder PP, kameraüberwacht sanieren.

Angebotenes Verfahren:.....................................................
Eingeschlossen ist das Setzen und Entfernen der
Absperrblase sowie im seitlichen Zulauf als auch im
Hauptkanal. Die erforderlichen Fräsarbeiten zur Vorbereitung des zu sanierenden Schadens sind hier einzukalkulieren.
Pro Schadstelle sind 10 kg 2-Komponenten-Polyurethanharz
einzurechnen. Mehrverbrauch wird gesondert vergütet.

Angebotenes Schalungsharz:.............................................
Über die Eignung des Schalungsharzes ist bei
Aufforderung dem AG ein Prüfzeugnis vorzulegen.
Menge: 1,000 St

**2.5.5 Scherben- und Rißsanierung DN 200 bis DN 500, Injektionsverfahren**
Scherben- und Rißsanierung bzw. Sanierung von schadhaften Rohrmuffen im Injektionsverfahren gegen drückendes Grundwasser, z.B. Janßen - Verfahren oder gleichwertig.

Angebotenes Verfahren:..........................................................
Injektionsgele, wie sie bei der Muffensanierung
eingesetzt werden, sind hier nicht zugelassen. Das vorh. Kanalrohr DN 200 bis DN 500, jeweils Beton oder Steinzeug, ist für das Injektionsverfahren entsprechend vorzubereiten (aufrauhen).
Die erforderlichen Fräsarbeiten zur Vorbereitung des zu sanierenden Schadens sind hier einzukalkulieren.
Pro Schadstelle sind 10 kg 2-Komponenten-Polyurethanharz
einzurechnen. Mehrverbrauch wird gesondert vergütet. Sanierungslänge bis zu ca. 1,00m (1 Schaden).
Menge: 3,000 St.
DIN 276-1 2008: 595

**2.5.6 Mehrverbrauch 2 Komponenten - Polyurethanharz**
2 Komponenten - Polyurethanharz, passend zu den
Reparaturverfahren der Vorpositionen, liefern und
verarbeiten.

Angebotenes Produkt:..........................................................
Menge: 5,000 kg
DIN 276-1 2008: 595

#### Untertitel 2.6 Schachtsanierungen

**2.6.1 Sicherheitstechnische Einrichtung, Stemm- und Betonierarbeiten**
*** Pauschalposition
Sicherheitstechnische Einrichtung zur Durchführung von
Stemm- und Betonierarbeiten in der Regen- und
Schmutzwasserkanalisation vorhalten.
Arbeitsschutz- und Arbeitssicherheitsausrüstung gemäß
den UVV-Vorschriften der BG zum Begehen der Schächte
und Bauwerke vorhalten und einsetzen. Zum Einsatz im
Kanal sind grundsätzlich nur von der BG zugelassene
Werkzeuge vorzusehen.
Im Bedarfsfall sind sicherheitstechnische Ausrüstungen
wie Mehrfachmessgeräte, Selbstrettungsgeräte,
Gurtungen, Gaswarner, zusätzlicher Atemschutz,
Belüftungsgeräte und ex-geschützte Leuchten
einzusetzen.
Die Vergütung dieser Position erfolgt entsprechend dem
Baufortschritt und gilt nur für die Positionen der
Schachtsanierung.
Menge: 1,000 Psch
DIN 276-1 2008: 595

**2.6.2 vorh. Reinigungs- und Kontrollschächte reinigen**
Reinigungs- und Kontrollschächte aus Betonfertigteilen und Mauerwerk, Abmessungen im Lichten ca. 0,80 x 0,80 m bis 1,00 x 1,00 m bzw. DN 1000, mit Hochdruck-Dampfstrahl reinigen. Schmutzstoffe restlos beseitigen.
Schachttiefen: 1,01 bis 3,50 m.
Medium: Schmutzwasserkanal.
Menge: 5,000 St
DIN 276-1 2008: 595

**2.6.3 Schachtgerinne für Einbau Schlauchliner teilweise abbrechen**
Vorhandes Schachtgerinne von Reinigungs- und
Kontrollschächten DN 1000 aus Betonfertigteilen und
Mauerwerk passend für den Einbau eines Schlauchliners
ausstemmen, Schutt laden und entsorgen.
Schachtsohle mit durchlaufenden Gerinne und einem
seitlichen Zulauf.
Schachttiefen: 1,01 bis 3,50 m.
Medium: Schmutzwasserkanal.
Menge: 1,000 St

**2.6.4 Schachtgerinne vollständig abbrechen**
Vorhandenes Schachtgerinne von Reinigungs- und
Kontrollschächten DN 1000 aus Betonfertigteilen und
Mauerwerk passend vollständig ausstemmen, Schutt laden
und entsorgen.
Schachtsohle mit durchlaufenden Gerinne und seitlichen
Zuläufen.
Schachttiefen: 1,01 bis 3,50 m.
Medium: Schmutzwasserkanal.
Menge: 1,000 St

**2.6.5 Schachtgerinne wieder teilweise herstellen**
Schachtgerinne in von Reinigungs- und Kontrollschacht DN
1000 aus Betonfertigteilen und Mauerwerk mit einem
Längsgefälle von bis 1,0 % bzw. je nach vorh. Höhe der
angeschlossenen Rohrsohlen einschalen und inkl. Bermen
mit wasserdichtem Beton C20/25 entsprechend den Zubzw.
Abläufen bis zum Rohrscheitel bzw. gem. ATV-DVWKA
157 aufbetonieren.
Wiederherstellung der Aufbruchstellen für den Einbau des
Schlauchliners.
Die Fließsohle ist mit Steinzeughalbschalen
auszukleiden. Seitliche Zuläufe sind fachgerecht
einzubinden. Die Bermen sind in einem Gefälle von 1:10
gem. ATV-DVWK-A 157 zu klinkern.
Schachtsohle mit durchlaufenden Gerinne und einem
seitlichen Zulauf.
Schachttiefen: 1,01 bis 3,50 m.
Medium: Schmutzwasserkanal.
Menge: 1,000 St

**2.6.6 Schachtgerinne vollständig herstellen**
Neues Schachtgerinne in von Reinigungs- und
Kontrollschacht DN 1000 aus Betonfertigteilen und
Mauerwerk mit einem Längsgefälle von bis 1,0 % bzw. je
nach vorh. Höhe der angeschlossenen Rohrsohlen
einschalen und inkl. Bermen mit wasserdichtem Beton
C20/25 entsprechend den Zu- bzw. Abläufen bis zum
Rohrscheitel bzw. gem. ATV-DVWK-A 157 aufbetonieren.
Die Fließsohle ist mit Steinzeughalbschalen
auszukleiden. Seitliche Zuläufe sind fachgerecht
einzubinden. Die Bermen sind in einem Gefälle von 1:10
gem. ATV-DVWK-A 157 zu klinkern.
Schachtsohle mit durchlaufenden Gerinne und einem
seitlichen Zulauf.
Schachttiefen: 1,01 bis 3,50 m.
Medium: Schmutzwasserkanal.
Menge: 1,000 St

**2.6.7 Korrodierte Steigeisen abtrennen**
Vorhandene korrodierte und nicht tragfähige Steigeisen, Schachttiefe bis ca. 3,50 m, abtrennen, aufnehmen und
entsorgen.
Menge: 10,000 St
DIN 276-1 2008: 541

**2.6.8 Steigeisen liefern und einbauen**
Steigeisen, DIN 1212 (Form E), aus Gusseisen, Auftrittsfläche geriffelt, liefern und als Ersatz in einläufige Steigeisengänge mit 25 cm Auftritt nach DIN 19549 in die vorh. Schachtbauwerke einbauen.
Eingeschlossen ist das erforderliche Befestigungsmateial
sowie sämtlich Bohr- und Sägearbeiten.
Menge: 5,000 St
DIN 276-1 2008: 541

**2.6.9 Steigbügel liefern und einbauen**
Steigbügel, DIN 19555 (Form B, aus Edelstahl mit
Ummantelung HDPE, Auftrittsfläche geriffelt, liefern und als Ersatz in einläufige Steigeisengänge mit 25 cm Auftritt nach DIN 19549 in die vorh. Schachtbauwerke einbauen.
Eingeschlossen ist das erforderliche Befestigungsmateial
sowie sämtlich Bohr- und Sägearbeiten.
Menge: 5,000 St
DIN 276-1 2008: 541

**2.6.10 Schachtfugen sanieren**
Schadhafte Schachtfugen reinigen,
Untergrundvorbereitung, mit geeignetem nasshaftenden
und dauerhaft dichten kunststoffmodifizierten Fugen-
Zement-Mörtel verfüllen. Der Fugenmörtel wird separat
vergütet.
Nach erfolgter Fugensanierung ist das Schachtbauwerk
von Mörtelresten zu befreien.
Abgerechnet wird nach von der Bauüberwachung des AG
anerkannten Stundennachweisen.
Menge: 25,000 h
DIN 276-1 2008: 595

**2.6.11 Seitenzuläufe in Schächten verschließen**
Seitenzuläufe stillgelegter Leitungen in Reinigungs- und Kontrollschächten DN 1000 mit geeignetem nasshaftenden
und dauerhaft dichten kunststoffmodifizierten Fugen-
Zement-Mörtel verfüllen. Der Fugenmörtel wird separat
vergütet.
Nach erfolgten Arbeiten ist das Schachtbauwerk von Mörtelresten zu befreien.
Abgerechnet wird nach von der Bauüberwachung des AG
anerkannten Stundennachweisen.
Menge: 10,000 h

**2.6.12 Fugen-Zement-Mörtel**
Kunststoffmodifizierten Fugen-Zement-Mörtel, passend
zum Reparaturverfahren der Vorposition, liefern und
verarbeiten.

Angebotenes Fabrikat: '.....................................................'

vom Bieter einzutragen

Verschnitt ist einzukalkulieren.
Menge: 50,000 kg
DIN 276-1 2008: 595

#### Untertitel 2.7 Dokumentation, Verrechnungssätze

**2.7.1 Hauptkanäle bis DN 250 inspizieren, Abnahme**
Kanal-TV-Inspektion der Hauptkanäle gemäß Arbeitshilfen Abwasser 2012, DWA-M 149-2 in Verbindung mit DIN EN 13508-2, mit Schnittstelle ISY-Bau Format XML (2006), gegen Fließrichtung nach Durchführung der Sanierungsarbeiten als Abnahmeinspektion durchführen.

Kamera: Drehschwenkkopfkamera
Rohrleitungssystem: Hauptkanäle bis DN 250.
Freispiegelgefälleleitungen vor der Inspektion reinigen, bei Bedarf durch Absperrungen oder Überpumpen trocken halten, so dass eine einwandfreie Inspektion der Fließsohle möglich ist. Die Reinigung und Vorflutsicherung werden separat vergütet.

Die Kanal-TV-Inspektion ist mit ausreichender
Ausleuchtung
durchzuführen. Alle Anschlüsse, Abzweige und Rohrbögen,
jedoch auch alle eventuelle vorgefundene Schadstellen
sind gemäß DIN EN 13508-2 zu erfassen und einzumessen.

Kanal-TV-Inspektion außerhalb von Gebäuden.
Übergabe der Dokumentation in 1-facher Papierausfertigung inkl. Haltungsberichte.
Menge: 1460,000 m
DIN 276-1 2008: 541

**2.7.2 Hauptkanäle DN 300 inspizieren, Abnahme**
Kanal-TV-Inspektion der Hauptkanäle gemäß DWA-M 149-2
in Verbindung mit DIN EN 13508-2, mit Schnittstelle
ISY-Bau Format (2006), wie in der Vorposition
beschrieben, durchführen.

Kamera: Drehschwenkkopfkamera
Rohrleitungssystem: Hauptkanäle DN 300.

Kanal-TV-Inspektion außerhalb von Gebäuden.
Menge: 20,000 m
DIN 276-1 2008: 541

**2.7.3 Hauptkanäle DN 400 inspizieren, Abnahme**
Kanal-TV-Inspektion der Hauptkanäle gemäß DWA-M 149-2
in Verbindung mit DIN EN 13508-2, mit Schnittstelle
ISY-Bau Format (2006), wie in der Vorposition
beschrieben, durchführen.

Kamera: Drehschwenkkopfkamera
Rohrleitungssystem: Hauptkanäle DN 400.

Kanal-TV-Inspektion außerhalb von Gebäuden.
Menge: 55,000 m
DIN 276-1 2008: 541

**2.7.4 Hauptkanäle DN 500 inspizieren, Abnahme**
Kanal-TV-Inspektion der Hauptkanäle gemäß DWA-M 149-2
in Verbindung mit DIN EN 13508-2, mit Schnittstelle
ISY-Bau Format (2006), wie in der Vorposition
beschrieben, durchführen.

Kamera: Drehschwenkkopfkamera
Rohrleitungssystem: Hauptkanäle DN 500.

Kanal-TV-Inspektion außerhalb von Gebäuden.
Menge: 25,000 m
DIN 276-1 2008: 541

**2.7.5 Hauptkanäle DN 700 inspizieren, Abnahme**
Kanal-TV-Inspektion der Hauptkanäle gemäß DWA-M 149-2
in Verbindung mit DIN EN 13508-2, mit Schnittstelle
ISY-Bau Format (2006), wie in der Vorposition
beschrieben, durchführen.

Kamera: Drehschwenkkopfkamera
Rohrleitungssystem: Hauptkanäle DN 700.

Kanal-TV-Inspektion außerhalb von Gebäuden.
Menge: 18,000 m
DIN 276-1 2008: 541

**2.7.6 Optische Schachtinspektionen durchführen, mit TV-Kamera, Abnahme**
Optische Inspektion gemäß Arbeitshilfen Abwasser 2012 der
Schachtbauwerke aus Mauerwerk- und Betonfertigteilen, rund
bzw. eckig, lichte Innenmaße von DN 1000 bis DN 1500 bzw. 0,60 m x 0,60 m bis 1,80 m x 1,80 m, Schachttiefe bis 4,50 m, Einstiegsöffnung d = 625 mm, in Regen- und Schmutzwasserkanälen, Deckel unverschraubt, Klasse D400 nach DIN 1229 und DIN EN 124, durch Untersuchung mit TV-Kamera, Blickwinkel 360 vertikal und horizontal, mit Verschwenkung während der Aufnahme.
Die Ergebnisse sind nach DIN EN 13508 zu dokumentieren.
Dokumentation inkl. Schachtfotos in 1-facher
Papierausfertigung sowie digital im Austauschformit XML
nach DWA-M 150.
Kamerasystem PANORAMO SI oder gleichwertig.

Angebotenes Kamerasystem:

_______________________________________________
Menge: 5,000 St

**2.7.7 Reinigungs- und Kontrollschächte öffnen, Zulage Verschraubungen**
Reinigungs- und Kontrollschächte, wie in den Vorpositionen
beschrieben, öffnen.
Zulage für das Öffnen und Verschließen von verschraubten
Kanalschachtabdeckungen.
Menge: 1,000 St

### Titel 3 Grabenlose Kanalsanierung, Grundstücks- und Senkenanschlüsse (RW)

#### Untertitel 3.1 Verkehrssicherung, Grenzen

*Hinweis*
In diesem Titel ist die nachfolgende Position so zu kalkulieren, dass diese anteilig pro zu sanierenden Anschlussleitungen abgerechnet werden kann. Hierbei sind 103 Einsatzstellen zu berücksichtigen, die sich auf 19 verschiedene, nicht zusammenhängenden Straßen aufteilen.

**3.1.1 Regelung des Anliegerverkehrs gem. RSA 95/01**
Regelung des öffentlichen Verkehrs im Rahmen der
Verkehrssicherung durchführen.
Die Verkehrssicherung ist bei der zuständigen Behörde
zu beantragen und gemäß der Anordnung und den
Verkehrsregeln gemäß der RSA 95/01, ZTV-SA 97/01 und
StVO für Bauarbeiten auf Straßen einzurichten, während
der Bauzeit vorzuhalten und nach Beendigung der
Bauarbeiten zu beseitigen.
Während der Bauarbeiten Verkehrssicherung dem Bauablauf
anpassen, gegebenenfalls umsetzen. Die hierfür erforderichen Einwendungen sind in diese Position einzukalkulieren.
Für die Durchführung der Kanalsanierungsarbeiten sind
die betroffenen Bereiche (Aufstellort LKW, Lagerflächen,
etc.) in Abstimmung mit dem zuständigen Ordnungsamt
bzw. der Bauüberwachung des AG abzusichern.
Die für die Durchführung der Bauarbeiten erforderlichen
Baustellenein- und ausfahrten sind entsprechend den
vorstehenden Regelwerken zu beschildern und
abzusichern.
Sämtliche Kosten, die für die Einholung der Genehmigung
der Verkehrssicherung erforderlich sind, sind hier
einzukalkulieren.
Vergütung je zu sanierende Grundstücks- bzw. Senkenanschlussleitung.
Menge: 103,000 St
DIN 276-1 2008: 591

#### Untertitel 3.2 Vorflutsicherungen

**3.2.1 Vorflutsicherung Absperrung, Regenwasser bis DN 200**
Vorflutsicherung in Regenwasseranschlussleitungen durch Absperrung des Zulaufes der Haltung bzw. Leitung im Schachtbauwerk bzw. Revisionsöffnung oberhalb der Fließrichtung mittels Absperrblase einrichten, für die Dauer der Inspektions-, Bau- bzw. Sanierungsarbeiten vorhalten
und nach Beendigung der Arbeiten wieder zurückbauen.
Der oberhalb der Fließrichtung liegende Kanalabschnitt
ist gegen Schäden durch Rückstau zu schützen.
Ist die anfallende Abwassermenge für diese Form der
Vorflutsicherung zu groß, ist diese mit einer
Abwasserüberleitung zu gewährleisten. Diese wird als
Zulage separat vergütet. Vorflutsicherung in
Regenwasserhaltungen bzw. Leitungen bis DN 200.
Die Abrechnung erfolgt pro Haltung.
Menge: 103,000 St
DIN 276-1 2008: 541

#### Untertitel 3.3 Grabenlose Kanalsanierung, Reinigung, TV-Untersuchung

*Hinweis*
In diesem Titel ist die nachfolgende Position so zu kalkulieren, dass diese anteilig pro zu sanierenden Anschlussleitungen abgerechnet werden kann.

**3.3.1 Sicherheitstechnische Einrichtung**
Sicherheitstechnische Einrichtung zur Durchführung
grabenloser Kanalsanierungsarbeiten vorhalten.
Arbeitsschutz- und Arbeitssicherheitsausrüstung gemäß
den UVV-Vorschriften der BG zum Begehen der Schächte
und Bauwerke vorhalten und einsetzen. Zum Einsatz im
Kanal sind grundsätzlich nur von der BG zugelassene
Werkzeuge vorzusehen.
Im Bedarfsfall sind sicherheitstechnische Ausrüstungen
wie Mehrfachmessgeräte, Selbstrettungsgeräte,
Gurtungen, Gaswarner, zusätzlicher Atemschutz,
Belüftungsgeräte und ex-geschützte Leuchten
einzusetzen.
Die Vergütung dieser Position erfolgt entsprechend dem
Baufortschritt.
Menge: 103,000 St
DIN 276-1 2008: 595

**3.3.2 Grund- und Anschlussleitungen DN 100 bis DN 200 reinigen**
Grund- und Anschlussleitungen, Nennweiten DN 100 bis DN
200, mit Einsatz eines kombinierten Hochdruckspül- und
Saugfahrzeuges, Pumpenleistung von 320 l/min bei 150
bar, vor Durchführung der Sanierungsarbeiten reinigen.
Die Spülleistung ist dem Verschmutzungsgrad der
Leitungen anzupassen. Für die Kalkulation ist von einem
25% Verschmutzungrad auszugehen. Die Wasserbetankung
sowie das Entsorgung des Spügutes ist in diese Position
einzukalkulieren.
Nach der Reinigung muss eine einwandfreie
Zustandserkennung möglich sein.
Reinigung in einzelnen Teillängen innerhalb und
außerhalb des Gebäudes, inkl. An- und Abfahrt, dem
erforderlichen Bedienungspersonal und sämtlicher
Nebenleistungen.
Menge: 540,000 m
DIN 276-1 2008: 541

**3.3.3 Grund- und Anschlussleitungen DN 100 bis DN 200 reinigen, Anweisung AG**
Grund- und Anschlussleitungen, wie in der Vorposition
beschrieben, in Nennweiten DN 100 bis DN 200, mit
Einsatz eines kombinierten Hochdruckspül- und
Saugfahrzeuges.
Reinigung unbekannter Leitungsführungen, Reinigung von
Leitungen mit einem Verschmutzungsgrad > 50%, innerhalb
des Gebäudes.
Ausführung nur auf besondere Anordnung der örtlichen
Bauüberwachung  des AG.
Abrechnung nach von der Bauüberwachung anerkannten
Stundenachweise.
Menge: 20,000 h
DIN 276-1 2008: 541

**3.3.4 Grund- und Anschlussleitungen DN 100 bis DN 200 inspizieren**
Kanal-TV-Inspektion der Freispiegelgefälleleitungen
gemäß DWA-M 149-2 in Verbindung mit DIN EN 13508-2, mit
Schnittstelle ISY-Bau Format (2006), gegen Fließrichtung vor Durchführung der Sanierungsarbeiten durchführen.

Kamera: lenk- und abbiegefähige Drehschwenkkopfkamera
Rohrleitungssystem: Grund- und Anschlussleitungen DN
100 bis DN 200, teilweise mehrfach verzweigt, inkl. Rohrbögen.
Freispiegelgefälleleitungen vor der Inspektion reinigen, bei Bedarf durch Absperrungen oder Überpumpen trocken halten, so dass eine einwandfreie Inspektion der Fließsohle möglich ist.

Die Kanal-TV-Inspektion ist mit ausreichender Ausleuchtung
durchzuführen. Alle Anschlüsse, Abzweige und Rohrbögen,
jedoch auch alle eventuelle vorgefundene Schadstellen
sind gemäß DIN EN 13508-2 zu erfassen und einzumessen.

Kanal-TV-Inspektion innerhalb und außerhalb des
Gebäudes.
Übergabe der Dokumentation in 2-facher Papierausfertigung inkl. Haltungsberichte.
Die Aufwendungen für die Erreichbarkeit der Kamera durch die Hauptkanalisation bis zu den betreffenden Grund- und Anschlussleitungen ist in diese Position einzukalkulieren.
Menge: 540,000 m
DIN 276-1 2008: 541

**3.3.5 Grund- und Anschlussleitungen DN 100 bis DN 150 insp., inkl. Ortung**
Kanal-TV-Inspektion unbekannter bzw. noch nicht
inspizierter Freispiegelgefälleleitungen gemäß DWA-M
149-2 in Verbindung mit DIN EN 13508-2 gegen
Fließrichtung durchführen.

Kamera: lenk- und abbiegefähige Drehschwenkkopfkamera
Rohrleitungssystem: Grund- und Anschlussleitungen DN
100 bis DN 150, teilweise mehrfach verzweigt, inkl.
Rohrbögen.
Freispiegelgefälleleitungen vor der Inspektion
reinigen, bei Bedarf durch Absperrungen oder Überpumpen
trocken halten, so dass eine einwandfreie Inspektion
der Fließsohle möglich ist.

Die Kanal-TV-Inspektion ist mit ausreichender
Ausleuchtung durchzuführen. Alle Anschlüsse, Abzweige
und Rohrbögen, und auch alle eventuelle vorgefundene
Schadstellen sind gemäß DIN EN 13508-2 zu erfassen und
einzumessen.

Kanal-TV-Inspektion außerhalb von Gebäuden mit
kontinuierlicher Lagevermessung und maßstabsgetreue
Übertragung in einen Lageplan im dxf-Format (3D-
Verfilmung mit verknüpften Videofilmen). Der für die
Darstellung erforderliche Lageplan (Lageplan
Grundstück) wird im dxf-Format dem TV-Inspekteur durch
den AG zur Verfügung gestellt.
Übergabe der Dokumentation in 2-facher
Papierausfertigung inkl. Lageplan und Haltungsberichte.

Inkl. An-, Abfahrt und eventuell erforderlichen
Umsetzen des Untersuchungsfahrzeuges, inkl. Bedienung
und Hilfspersonal. Abrechnung nach von der
Bauüberwachung anerkannten Stundenachweise.
Menge: 30,000 h
DIN 276-1 2008: 541

**3.3.6 Einsatz einer Spezial - Fräse**
Verfestigte Ablagerungen, Wurzeleinwüchse und
auszubauende Kurz- und Schlauchliner durch den
Einsatz einer Kanalfräse beseitigen.
Abgerechnet wird nach von der Bauüberwachung
anerkannten Stundenachweisen.
Menge: 65,000 h
DIN 276-1 2008: 595

**3.3.7 Einleiterversuche**
Einleiterversuche mittels Farbmittel in vorhandene Öffnungen zur Feststellung der Anschlusslagen durchführen.
Das Farbmittel sowie die Bereitstellung der erforderlichen Werkzeuge ist in diese Position einzukalkulieren.
Die Ergebnisse der Einleiterversuche sind zu dokumentieren.
Menge: 2,000 St

**3.3.8 Signalnebelarbeiten in DN 300**
Signalnebelarbeiten mittels tragbarer Signalnebelanlage, inkl.  10 Stufen Gebläse, regelbarer Nebelmenge zum dauerhaften Benebeln von Entwässerungsleitungen, inkl. Bedienpersonal in Hauptkanälen DN 300 durchführen.
Signalnebenarbeiten inkl. gesundheitsunbedenklichen
Nebelkonzentrat auf Glycerinbasis zum dauerhaften
Benebeln von Entwässerungsleitungen durchführen.
Die evtl. erforderlichen Abstimmungen mit dem Ordnungsamt bzw. der Feuerwehr sind hier einzukalkulieren.
Abrechnung nach von der Bauüberwachung anerkannten
Stundenachweise.
Menge: 2,000 h

#### Untertitel 3.4 Schlauchlinerarbeiten

*Hinweis*
Vorbemerkung:

In Anlehnung an die DWA-Merkblätter M143-3 und M144-3
müssen zum Einsatz kommende Materialien im eingebauten
Zustand "resistent gegen physikalische, chemische,
biochemische und biologische Angriffe" des Abwassers
sein. Die geforderten Eigenschaften sind durch
hochwertige Rohstoffe zu erzielen (Polyesterharze gem.
DIN 16946, Teil 2, Mindesttyp 1140, sowie DIN 18820,
Teil 1, Gruppe 3).

Bei allen nicht DIN genormten Materialien muss die
allgemeine bauaufsichtliche Zulassung durch das DIBt,
Berlin vorliegen. Andere Verfahren werden nicht
zugelassen. Für das Schlauchrelining ist bei vor Ort
aushärtenden Formmassen gem. Spezifikation der
Harzhersteller zu verfahren.

Der Aushärtevorgang ist zu protokollieren. Weiterhin
muss die Güte der Aushärtung durch eine Materialprüfung
dokumentiert werden. Sämtliche Protokolle und
Dokumentationen (Schlauchlagerung, optische Inspektion,
Aushärtung, Probennahmen, Probenbeurteilung der
Materialeigenschaften durch den Sachverständigen usw.),
gem. Abschnitt Schlauchrelining der Baubeschreibung
gefordert werden, sind nach Abschluss der Arbeiten
zusammenzustellen und der Bauüberwachung des AG
auszuhändigen.

Der Hersteller des Schlauchliners verpflichtet sich
zur:
- Eingangskontrolle aller zur Schlauchherstellung
benötigten Stoffe gem. DIN 16945
- Verwendung von Stoffkomponenten, ausschließlich mit
Werkszeugnis gem. geltender Norm
- Dokumentation der Eingangskontrolle und Vorlage
derselben beim AG. Hierin enthalten sein müssen die
Chargen-Nummern, der verwendeten Harzmassen sowie der
Träger- und Verstärkungsstoffe
- Vorgabe der Härtezeiten und der Temperaturen.

Die zum Einsatz kommenden Harze sind auf ihre
Hydrolysefestigkeit und Umweltverträglichkeit zu
überprüfen. Weiterhin sind die Harze, das
Härtungsverhalten sowie die Härtungsmittel gem. DIN
16945 zu überprüfen.

Es dürfen nur Liner aus Nadelfilz und Polyester-Gewebe
mit einem Kurzzeit E-Modul von mindestens 2.600 N/mm²
und einer Mindestwandstärke von 3,0 mm zum Einsatz
kommen. Die Dehnfähigkeit muss bei 0 % in Längsrichtung
liegen. Die radiale Dehnfähigkeit muss bis 5 %
betragen. Die Herstellung des Schlauchliners muss gem.
Qualitätsstandard DIN EN ISO 9001 erfolgen.

*Hinweis*
In diesem Titel ist die nachfolgende Position so zu kalkulieren, dass diese anteilig pro zu sanierenden Anschlussleitungen abgerechnet werden kann.

**3.4.1 Rüstpauschale für Inversionsverfahren**
Rüstpauschale pro Grundstücks- und Senkenanschlusssanierungen mittels Anschlussliner mit allen dafür erforderlichen Geräten und Maschinen einschließlich An- und Abfuhr sämtlicher Geräte und Maschinen sowie aller für die Baustelleneinrichtung erforderlichen zusätzlichen
Leistungen.
Eingeschlossen ist die Abstimmung mit dem Mieter bzw.
Nutzuer der Liegenschaft, um Zutritt zur
Revisionsöffnung im Hausinnern zu erlangen, sowie das
Öffnen und Verschließen der entsprechenden
Revisionsöffnung.
Das Vorhalten der Geräte ist einzukalkulieren.
Menge: 10,000 St
DIN 276-1 2008: 595

**3.4.2 Anschlussliner DN 150 inversieren**
Vorkonfektionierter, selbstklebender Anschlussliner, ohne Kalibrierschlauch, gemäß den vorstehenden
Vorbemerkungen in der erforderlichen Einbaulänge
liefern und mittels Imprägnieranlage mit Vakuumpumpe
vorimprägniert im Inversionsverfahren einbauen.
Nennweite Altrohr: DN 150 kreisrund
Altrohrzustand: II
Tiefenlage des Kanals: 1,01 bis 2,00 m.

angebotenes Verfahren / Produkt: .......................................
Einbau in einem durchgehenden Leitungsabschnitt.
Nach Einbau des Anschlussliners ist dieser vor der
Wiederinbetriebnahme vollständig aushärten zu lassen.
Sämtliche erforderliche Hilfsmittel wie z.B. Strom,
Wasser, Warmwasser, das Öffnen und Verschließen der
Revisionsöffnung etc. sind in diese Position
einzukalkulieren.
Einzellängen der Anschlussliner: 3,00 bis 9,00 m.
Menge: 50,000 m
DIN 276-1 2008: 595

**3.4.3 Kurzliner DN 150 inversieren, L = 0,50 m**
Vorkonfektionierter, selbstklebender Kurzliner, ohne Kalibrierschlauch, gemäß den vorstehenden
Vorbemerkungen und wie in der Vorposition beschrieben,
in der erforderlichen Einbaulänge, liefern und mittels
Imprägnieranlage mit Vakuumpumpe vorimprägniert im
Inversionsverfahren einbauen.
Nennweite Altrohr: DN 150 kreisrund
Altrohrzustand: II
Tiefenlage des Kanals: 1,00 bis 2,00 m.
Länge Kurzliner: 0,50 m.
Menge: 1,000 St
DIN 276-1 2008: 595

**3.4.4 Kurzliner DN 150 inversieren, L = 1,00 m**
Vorkonfektionierter, selbstklebender Kurzliner, ohne Kalibrierschlauch, gemäß den vorstehenden
Vorbemerkungen und wie in der Vorposition beschrieben,
in der erforderlichen Einbaulänge, liefern und mittels
Imprägnieranlage mit Vakuumpumpe vorimprägniert im
Inversionsverfahren einbauen.
Nennweite Altrohr: DN 150 kreisrund
Altrohrzustand: II
Tiefenlage des Kanals: 1,00 bis 2,00 m.
Länge Kurzliner: 1,00 m.
Menge: 2,000 St
DIN 276-1 2008: 595

#### Untertitel 3.5 Dokumentation, Verrechnungssätze

**3.5.1 Grund- und Anschlussleitungen DN 100 bis DN 200 inspizieren, Abnahme**
Kanal-TV-Inspektion der Freispiegelgefälleleitungen
gemäß DWA-M 149-2 in Verbindung mit DIN EN 13508-2, mit
Schnittstelle ISY-Bau Format (2006), kompatibel mit dem
Kanalinformationssystem "BaSYS 8", Videos an Hand vom
Inspekteur angelegter Steuercodes ansteuerbar, auf
Grundlage eines georeferenzierten Lageplanes, gegen
Fließrichtung nach Durchführung der Sanierungsarbeiten
durchführen.
Der erforderliche Lageplan wird vom AG zur Verfügung
gestellt.

Kamera: lenk- und abbiegefähige Drehschwenkkopfkamera
Rohrleitungssystem: Grund- und Anschlussleitungen
DN 100 bis DN 200, teilweise mehrfach verzweigt, inkl.
Rohrbögen.
Freispiegelgefälleleitungen vor der Inspektion
reinigen, bei Bedarf durch Absperrungen oder Überpumpen
trocken halten, so dass eine einwandfreie Inspektion
der Fließsohle möglich ist.

Die Kanal-TV-Inspektion ist mit ausreichender
Ausleuchtung
durchzuführen. Alle Anschlüsse, Abzweige und Rohrbögen,
jedoch auch alle eventuelle vorgefundenen Schadstellen
sind gemäß DIN EN 13508-2 zu erfassen und einzumessen.

Kanal-TV-Inspektion innerhalb und außerhalb der
Gebäude.
Übergabe der Dokumentation in 2-facher
Papierausfertigung inkl. Haltungsberichte und 1-fach
als pdf-Datei auf Datenträger.
Menge: 540,000 m
DIN 276-1 2008: 541

**3.5.2 Dichtheitsbescheinigungen für Entwässerungsleitungen ausstellen**
Bescheinigung über das Ergebnis der Dichtheitsprüfungen
durch einen Sachkundigen gem. § 61a LWG NRW erstellen
und in 2-facher Ausfertigung der Bauüberwachung des AG
vorlegen.
Es werden nur positive Dichtheitsbescheinigungen vergütet.
Menge: 103,000 St
DIN 276-1 2008: 541

### Titel 4 Grabenlose Kanalsanierung, Grundstücksanschlüsse (SW)

#### Untertitel 4.1 Verkehrssicherung, Grenzen

*Hinweis*
In diesem Titel ist die nachfolgende Position so zu kalkulieren, dass diese anteilig pro zu sanierenden Anschlussleitungen abgerechnet werden kann. Hierbei sind 80 Einsatzstellen zu berücksichtigen, die sich auf 19 verschiedene, nicht zusammenhängenden Straßen aufteilen.

**4.1.1 Regelung des Anliegerverkehrs gem. RSA 95/01**
Regelung des öffentlichen Verkehrs im Rahmen der
Verkehrssicherung durchführen.
Die Verkehrssicherung ist bei der zuständigen Behörde
zu beantragen und gemäß der Anordnung und den
Verkehrsregeln gemäß der RSA 95/01, ZTV-SA 97/01 und
StVO für Bauarbeiten auf Straßen einzurichten, während
der Bauzeit vorzuhalten und nach Beendigung der
Bauarbeiten zu beseitigen.
Während der Bauarbeiten Verkehrssicherung dem Bauablauf
anpassen, gegebenenfalls umsetzen. Die hierfür erforderichen Einwendungen sind in diese Position einzukalkulieren.
Für die Durchführung der Kanalsanierungsarbeiten sind
die betroffenen Bereiche (Aufstellort LKW, Lagerflächen,
etc.) in Abstimmung mit dem zuständigen Ordnungsamt
bzw. der Bauüberwachung des AG abzusichern.
Die für die Durchführung der Bauarbeiten erforderlichen
Baustellenein- und ausfahrten sind entsprechend den
vorstehenden Regelwerken zu beschildern und
abzusichern.
Sämtliche Kosten, die für die Einholung der Genehmigung
der Verkehrssicherung erforderlich sind, sind hier
einzukalkulieren.
Vergütung je zu sanierende Grundstücks- bzw. Senkenanschlussleitung.
Menge: 80,000 St
DIN 276-1 2008: 591

#### Untertitel 4.2 Vorflutsicherungen

**4.2.1 Vorflutsicherung Absperrung, Schmutzwasser**
Vorflutsicherung in Schmutzwasseranschlussleitungen durch Absperrung des Zulaufes der Haltung bzw. Leitung im Schachtbauwerk bzw. Revisionsöffnung oberhalb der Fließrichtung mittels Absperrblase einrichten, für die Dauer der Inspektions-, Bau- bzw. Sanierungsarbeiten vorhalten
und nach Beendigung der Arbeiten wieder zurückbauen.
Der oberhalb der Fließrichtung liegende Kanalabschnitt
ist gegen Schäden durch Rückstau zu schützen.
Ist die anfallende Abwassermenge für diese Form der
Vorflutsicherung zu groß, ist diese mit einer
Abwasserüberleitung zu gewährleisten. Diese wird als
Zulage separat vergütet. Vorflutsicherung in
Schmutzwasserhaltungen bzw. Leitungen bis DN 200.
Die Abrechnung erfolgt pro Haltung.
Menge: 80,000 St
DIN 276-1 2008: 541

**4.2.2 Vorflutsicherung Abwasserüberleitung, SW bis DN 200, Zulage**
Vorflutsicherung in Schmutzwasseranschlussleitungen durch
Abwasserüberleitung mittels Absperrblasen, Pumpen und
Hilfsrohrleitungen aus Kanaleinstiegs- oder
Revisionsschächte für die Dauer der Inspektions-, Bau-
bzw. Sanierungsarbeiten an der Freispiegelkanalisation bis
einschließlich DN 200 durchführen. Die Auswahl der
Pumpen erfolgt durch den AN.
Die Abwässer sind abschnittsweise vor den
Umleitungsstrecken aufzustauen und ggf. mit Pumpen auf
Straßenhöhe anzuheben und über Hilfsleitungen unterhalb
des Anschlussbereiches wieder einzuleiten.
Erforderliche Förderleistung bis 20l/s über eine
Strecke von max. 40 m.
Die Abrechnung erfolgt pro Haltung bzw. Leitung. Als Zulage zur Vorflutsicherung der Absperrung.
Nur auf besondere Anweisung der Bauüberwachung des AG.
Menge: 80,000 St
DIN 276-1 2008: 541

#### Untertitel 4.3 Grabenlose Kanalsanierung, Reinigung, TV-Untersuchung

*Hinweis*
In diesem Titel ist die nachfolgende Position so zu kalkulieren, dass diese anteilig pro zu sanierenden Anschlussleitungen abgerechnet werden kann.

**4.3.1 Sicherheitstechnische Einrichtung**
Sicherheitstechnische Einrichtung zur Durchführung
grabenloser Kanalsanierungsarbeiten vorhalten.
Arbeitsschutz- und Arbeitssicherheitsausrüstung gemäß
den UVV-Vorschriften der BG zum Begehen der Schächte
und Bauwerke vorhalten und einsetzen. Zum Einsatz im
Kanal sind grundsätzlich nur von der BG zugelassene
Werkzeuge vorzusehen.
Im Bedarfsfall sind sicherheitstechnische Ausrüstungen
wie Mehrfachmessgeräte, Selbstrettungsgeräte,
Gurtungen, Gaswarner, zusätzlicher Atemschutz,
Belüftungsgeräte und ex-geschützte Leuchten
einzusetzen.
Die Vergütung dieser Position erfolgt entsprechend dem
Baufortschritt.
Menge: 80,000 St
DIN 276-1 2008: 595

**4.3.2 Grund- und Anschlussleitungen DN 100 bis DN 200 reinigen**
Grund- und Anschlussleitungen, Nennweiten DN 100 bis DN
200, mit Einsatz eines kombinierten Hochdruckspül- und
Saugfahrzeuges, Pumpenleistung von 320 l/min bei 150
bar, vor Durchführung der Sanierungsarbeiten reinigen.
Die Spülleistung ist dem Verschmutzungsgrad der
Leitungen anzupassen. Für die Kalkulation ist von einem
25% Verschmutzungrad auszugehen. Die Wasserbetankung
sowie das Entsorgung des Spügutes ist in diese Position
einzukalkulieren.
Nach der Reinigung muss eine einwandfreie
Zustandserkennung möglich sein.
Reinigung in einzelnen Teillängen innerhalb und
außerhalb des Gebäudes, inkl. An- und Abfahrt, dem
erforderlichen Bedienungspersonal und sämtlicher
Nebenleistungen.
Menge: 410,000 m
DIN 276-1 2008: 541

**4.3.3 Grund- und Anschlussleitungen DN 100 bis DN 200 reinigen, Anweisung AG**
Grund- und Anschlussleitungen, wie in der Vorposition
beschrieben, in Nennweiten DN 100 bis DN 200, mit
Einsatz eines kombinierten Hochdruckspül- und
Saugfahrzeuges.
Reinigung unbekannter Leitungsführungen, Reinigung von
Leitungen mit einem Verschmutzungsgrad > 50%, innerhalb
des Gebäudes.
Ausführung nur auf besondere Anordnung der örtlichen
Bauüberwachung  des AG.
Abrechnung nach von der Bauüberwachung anerkannten
Stundenachweise.
Menge: 30,000 h
DIN 276-1 2008: 541

**4.3.4 Grund- und Anschlussleitungen DN 100 bis DN 200 inspizieren**
Kanal-TV-Inspektion der Freispiegelgefälleleitungen
gemäß DWA-M 149-2 in Verbindung mit DIN EN 13508-2, mit
Schnittstelle ISY-Bau Format (2006), gegen Fließrichtung vor Durchführung der Sanierungsarbeiten durchführen.

Kamera: lenk- und abbiegefähige Drehschwenkkopfkamera
Rohrleitungssystem: Grund- und Anschlussleitungen DN
100 bis DN 200, teilweise mehrfach verzweigt, inkl. Rohrbögen.
Freispiegelgefälleleitungen vor der Inspektion reinigen, bei Bedarf durch Absperrungen oder Überpumpen trocken halten, so dass eine einwandfreie Inspektion der Fließsohle möglich ist.

Die Kanal-TV-Inspektion ist mit ausreichender Ausleuchtung
durchzuführen. Alle Anschlüsse, Abzweige und Rohrbögen,
jedoch auch alle eventuelle vorgefundene Schadstellen
sind gemäß DIN EN 13508-2 zu erfassen und einzumessen.

Kanal-TV-Inspektion außerhalb des Gebäudes.
Übergabe der Dokumentation in 2-facher Papierausfertigung inkl. Haltungsberichte.
Die Aufwendungen für die Erreichbarkeit der Kamera durch die Hauptkanalisation bis zu den betreffenden Grund- und Anschlussleitungen ist in diese Position einzukalkulieren.
Menge: 410,000 m
DIN 276-1 2008: 541

**4.3.5 Grund- und Anschlussleitungen DN 100 bis DN 150 insp., inkl. Ortung**
Kanal-TV-Inspektion unbekannter bzw. noch nicht
inspizierter Freispiegelgefälleleitungen gemäß DWA-M
149-2 in Verbindung mit DIN EN 13508-2 gegen
Fließrichtung durchführen.

Kamera: lenk- und abbiegefähige Drehschwenkkopfkamera
Rohrleitungssystem: Grund- und Anschlussleitungen DN
100 bis DN 150, teilweise mehrfach verzweigt, inkl.
Rohrbögen.
Freispiegelgefälleleitungen vor der Inspektion
reinigen, bei Bedarf durch Absperrungen oder Überpumpen
trocken halten, so dass eine einwandfreie Inspektion
der Fließsohle möglich ist.

Die Kanal-TV-Inspektion ist mit ausreichender
Ausleuchtung durchzuführen. Alle Anschlüsse, Abzweige
und Rohrbögen, und auch alle eventuelle vorgefundene
Schadstellen sind gemäß DIN EN 13508-2 zu erfassen und
einzumessen.

Kanal-TV-Inspektion außerhalb von Gebäuden mit
kontinuierlicher Lagevermessung und maßstabsgetreue
Übertragung in einen Lageplan im dxf-Format (3D-
Verfilmung mit verknüpften Videofilmen). Der für die
Darstellung erforderliche Lageplan (Lageplan
Grundstück) wird im dxf-Format dem TV-Inspekteur durch
den AG zur Verfügung gestellt.
Übergabe der Dokumentation in 2-facher
Papierausfertigung inkl. Lageplan und Haltungsberichte.

Inkl. An-, Abfahrt und eventuell erforderlichen
Umsetzen des Untersuchungsfahrzeuges, inkl. Bedienung
und Hilfspersonal. Abrechnung nach von der
Bauüberwachung anerkannten Stundenachweise.
Menge: 30,000 h
DIN 276-1 2008: 541

**4.3.6 Einsatz einer Spezial - Fräse**
Verfestigte Ablagerungen, Wurzeleinwüchse und
auszubauende Kurz- und Schlauchliner durch den
Einsatz einer Kanalfräse beseitigen.
Abgerechnet wird nach von der Bauüberwachung
anerkannten Stundenachweisen.
Menge: 60,000 h
DIN 276-1 2008: 595

#### Untertitel 4.4 Schlauchlinerarbeiten

*Hinweis*
Vorbemerkung:

In Anlehnung an die DWA-Merkblätter M143-3 und M144-3
müssen zum Einsatz kommende Materialien im eingebauten
Zustand "resistent gegen physikalische, chemische,
biochemische und biologische Angriffe" des Abwassers
sein. Die geforderten Eigenschaften sind durch
hochwertige Rohstoffe zu erzielen (Polyesterharze gem.
DIN 16946, Teil 2, Mindesttyp 1140, sowie DIN 18820,
Teil 1, Gruppe 3).

Bei allen nicht DIN genormten Materialien muss die
allgemeine bauaufsichtliche Zulassung durch das DIBt,
Berlin vorliegen. Andere Verfahren werden nicht
zugelassen. Für das Schlauchrelining ist bei vor Ort
aushärtenden Formmassen gem. Spezifikation der
Harzhersteller zu verfahren.

Der Aushärtevorgang ist zu protokollieren. Weiterhin
muss die Güte der Aushärtung durch eine Materialprüfung
dokumentiert werden. Sämtliche Protokolle und
Dokumentationen (Schlauchlagerung, optische Inspektion,
Aushärtung, Probennahmen, Probenbeurteilung der
Materialeigenschaften durch den Sachverständigen usw.),
gem. Abschnitt Schlauchrelining der Baubeschreibung
gefordert werden, sind nach Abschluss der Arbeiten
zusammenzustellen und der Bauüberwachung des AG
auszuhändigen.

Der Hersteller des Schlauchliners verpflichtet sich
zur:
- Eingangskontrolle aller zur Schlauchherstellung
benötigten Stoffe gem. DIN 16945
- Verwendung von Stoffkomponenten, ausschließlich mit
Werkszeugnis gem. geltender Norm
- Dokumentation der Eingangskontrolle und Vorlage
derselben beim AG. Hierin enthalten sein müssen die
Chargen-Nummern, der verwendeten Harzmassen sowie der
Träger- und Verstärkungsstoffe
- Vorgabe der Härtezeiten und der Temperaturen.

Die zum Einsatz kommenden Harze sind auf ihre
Hydrolysefestigkeit und Umweltverträglichkeit zu
überprüfen. Weiterhin sind die Harze, das
Härtungsverhalten sowie die Härtungsmittel gem. DIN
16945 zu überprüfen.

Es dürfen nur Liner aus Nadelfilz und Polyester-Gewebe
mit einem Kurzzeit E-Modul von mindestens 2.600 N/mm²
und einer Mindestwandstärke von 3,0 mm zum Einsatz
kommen. Die Dehnfähigkeit muss bei 0 % in Längsrichtung
liegen. Die radiale Dehnfähigkeit muss bis 5 %
betragen. Die Herstellung des Schlauchliners muss gem.
Qualitätsstandard DIN EN ISO 9001 erfolgen.

*Hinweis*
In diesem Titel ist die nachfolgende Position so zu kalkulieren, dass diese anteilig pro zu sanierenden Anschlussleitungen abgerechnet werden kann.

**4.4.1 Rüstpauschale für Inversionsverfahren**
Rüstpauschale pro Grundstücks- und Senkenanschlusssanierungen mittels Anschlussliner mit allen dafür erforderlichen Geräten und Maschinen einschließlich An- und Abfuhr sämtlicher Geräte und Maschinen sowie aller für die Baustelleneinrichtung erforderlichen zusätzlichen
Leistungen.
Eingeschlossen ist die Abstimmung mit dem Mieter bzw.
Nutzuer der Liegenschaft, um Zutritt zur
Revisionsöffnung im Hausinnern zu erlangen, sowie das
Öffnen und Verschließen der entsprechenden
Revisionsöffnung.
Das Vorhalten der Geräte ist einzukalkulieren.
Menge: 4,000 St
DIN 276-1 2008: 595

**4.4.2 Anschlussliner DN 150 inversieren**
Vorkonfektionierter, selbstklebender Anschlussliner, ohne Kalibrierschlauch, gemäß den vorstehenden
Vorbemerkungen in der erforderlichen Einbaulänge
liefern und mittels Imprägnieranlage mit Vakuumpumpe
vorimprägniert im Inversionsverfahren einbauen.
Nennweite Altrohr: DN 150 kreisrund
Altrohrzustand: II
Tiefenlage des Kanals: 1,01 bis 2,00 m.

angebotenes Verfahren / Produkt: .......................................
Einbau in einem durchgehenden Leitungsabschnitt.
Nach Einbau des Anschlussliners ist dieser vor der
Wiederinbetriebnahme vollständig aushärten zu lassen.
Sämtliche erforderliche Hilfsmittel wie z.B. Strom,
Wasser, Warmwasser, das Öffnen und Verschließen der
Revisionsöffnung etc. sind in diese Position
einzukalkulieren.
Einzellängen der Anschlussliner: 2,00 bis 5,00 m.
Menge: 25,000 m
DIN 276-1 2008: 595

**4.4.3 Kurzliner DN 150 inversieren, L = 0,50 m**
Vorkonfektionierter, selbstklebender Kurzliner, ohne Kalibrierschlauch, gemäß den vorstehenden
Vorbemerkungen und wie in der Vorposition beschrieben,
in der erforderlichen Einbaulänge, liefern und mittels
Imprägnieranlage mit Vakuumpumpe vorimprägniert im
Inversionsverfahren einbauen.
Nennweite Altrohr: DN 150 kreisrund
Altrohrzustand: II
Tiefenlage des Kanals: 1,00 bis 2,00 m.
Länge Kurzliner: 0,50 m.
Menge: 1,000 St
DIN 276-1 2008: 595

**4.4.4 Kurzliner mit Hutprofil, Einbau aus Hauptkanal DN 200**
Anschlussstutzen DN 150 Hauptkanal DN 250 B (bzw. gelindert) durch Einbau eines Hutprofils dauerhaft stabil und wasserdicht an den Hauptkanal anschließen.
Verfahren: KASRO Hutprofiltechnik oder gleichwertiges
Verfahren mit gültiger DIBt-Zulassung bzw. nach RAL-GZ961.

Angebotenes System: ..............................................................
Hutlänge in der Anschlussleitung: 30-40 cm.
Menge: 1,000 St

**4.4.5 Reparaturmanschette DN 250**
Reparaturmanschette aus nichtrostendem Stahl (V4A Edelstahl, Material 1.4404), mit EPDM-Dichtung, liefern und dicht- bzw. HD-spülbeständig nach Angaben des Herstellers an der zu sanierenden Schadstelle gegen die Rohrwand verspannen und an die Schachtöffnung einbinden.
Nennweite Altrohr: DN 250
Material: Betonrohre
Einbau: durch vorh. Schacht-Einstiegsöffnung d = 625 mm, im Schachtbauwerk DN 1000.
Hersteller: z.B. Fa. Uhrig, Typ Quick-Lock.

Angebotenes Fabrikat: '.....................................................'

vom Bieter einzutragen
Menge: 5,000 St

**4.4.6 Reparaturmanschette DN 500**
Reparaturmanschette aus nichtrostendem Stahl (V4A Edelstahl, Material 1.4404), mit EPDM-Dichtung, liefern und dicht- bzw. HD-spülbeständig nach Angaben des Herstellers an der zu sanierenden Schadstelle gegen die Rohrwand verspannen und an die Schachtöffnung einbinden.
Nennweite Altrohr: DN 500
Material: Betonrohre
Einbau: durch vorh. Schacht-Einstiegsöffnung d = 625 mm, im Schachtbauwerk DN 1000.
Hersteller: z.B. Fa. Uhrig, Typ Quick-Lock.

Angebotenes Fabrikat: '.....................................................'

vom Bieter einzutragen
Menge: 2,000 St

#### Untertitel 4.5 Dokumentation, Verrechnungssätze

**4.5.1 Grund- und Anschlussleitungen DN 100 bis DN 200 inspizieren, Abnahme**
Kanal-TV-Inspektion der Freispiegelgefälleleitungen
gemäß DWA-M 149-2 in Verbindung mit DIN EN 13508-2, mit
Schnittstelle ISY-Bau Format (2006), kompatibel mit dem
Kanalinformationssystem "BaSYS 8", Videos an Hand vom
Inspekteur angelegter Steuercodes ansteuerbar, auf
Grundlage eines georeferenzierten Lageplanes, gegen
Fließrichtung nach Durchführung der Sanierungsarbeiten
durchführen.
Der erforderliche Lageplan wird vom AG zur Verfügung
gestellt.

Kamera: lenk- und abbiegefähige Drehschwenkkopfkamera
Rohrleitungssystem: Grund- und Anschlussleitungen
DN 100 bis DN 200, teilweise mehrfach verzweigt, inkl.
Rohrbögen.
Freispiegelgefälleleitungen vor der Inspektion
reinigen, bei Bedarf durch Absperrungen oder Überpumpen
trocken halten, so dass eine einwandfreie Inspektion
der Fließsohle möglich ist.

Die Kanal-TV-Inspektion ist mit ausreichender
Ausleuchtung
durchzuführen. Alle Anschlüsse, Abzweige und Rohrbögen,
jedoch auch alle eventuelle vorgefundenen Schadstellen
sind gemäß DIN EN 13508-2 zu erfassen und einzumessen.

Kanal-TV-Inspektion innerhalb und außerhalb der
Gebäude.
Übergabe der Dokumentation in 2-facher
Papierausfertigung inkl. Haltungsberichte und 1-fach
als pdf-Datei auf Datenträger.
Menge: 410,000 m
DIN 276-1 2008: 541

**4.5.2 Dichtheitsbescheinigungen für Entwässerungsleitungen ausstellen**
Bescheinigung über das Ergebnis der Dichtheitsprüfungen
durch einen Sachkundigen gem. § 61a LWG NRW erstellen
und in 2-facher Ausfertigung der Bauüberwachung des AG
vorlegen.
Es werden nur positive Dichtheitsbescheinigungen vergütet.
Menge: 80,000 St
DIN 276-1 2008: 541

### Titel 5 Offene Kanalsanierung, Tiefbau (RW & SW)

#### Untertitel 5.1 Verkehrssicherung, Grenzen

*Hinweis*
Hierbei sind 209 Baugruben zu berücksichtigen, die sich auf 26 verschiedene, nicht zusammenhängenden Straßen aufteilen.

**5.1.1 Regelung des Anliegerverkehrs gem. RSA 95/01**
Regelung des öffentlichen Verkehrs im Rahmen der
Verkehrssicherung durchführen.
Die Verkehrssicherung ist bei der zuständigen Behörde
zu beantragen und gemäß der Anordnung und den
Verkehrsregeln gemäß der RSA 95/01, ZTV-SA 97/01 und
StVO für Bauarbeiten auf Straßen einzurichten, während
der Bauzeit vorzuhalten und nach Beendigung der
Bauarbeiten zu beseitigen.
Während der Bauarbeiten Verkehrssicherung dem Bauablauf
anpassen, gegebenenfalls umsetzen. Die hierfür erforderichen Einwendungen sind in diese Position einzukalkulieren.
Für die Durchführung der Kanalsanierungsarbeiten sind
die betroffenen Bereiche (Aufstellort LKW, Lagerflächen,
etc.) in Abstimmung mit dem zuständigen Ordnungsamt
bzw. der Bauüberwachung des AG abzusichern.
Die für die Durchführung der Bauarbeiten erforderlichen
Baustellenein- und ausfahrten sind entsprechend den
vorstehenden Regelwerken zu beschildern und
abzusichern.
Sämtliche Kosten, die für die Einholung der Genehmigung
der Verkehrssicherung erforderlich sind, sind hier
einzukalkulieren.
Vergütung je Baugrube.
Menge: 1,000 St
DIN 276-1 2008: 591

#### Untertitel 5.2 Vorflutsicherungen

**5.2.1 Vorflutsicherung Absperrung, Regenwasser bis DN 200**
Vorflutsicherung in Regenwasseranschlussleitungen durch Absperrung des Zulaufes der Haltung bzw. Leitung im Schachtbauwerk bzw. Revisionsöffnung oberhalb der Fließrichtung mittels Absperrblase einrichten, für die Dauer der Inspektions-, Bau- bzw. Sanierungsarbeiten vorhalten
und nach Beendigung der Arbeiten wieder zurückbauen.
Der oberhalb der Fließrichtung liegende Kanalabschnitt
ist gegen Schäden durch Rückstau zu schützen.
Ist die anfallende Abwassermenge für diese Form der
Vorflutsicherung zu groß, ist diese mit einer
Abwasserüberleitung zu gewährleisten. Diese wird als
Zulage separat vergütet. Vorflutsicherung in
Regenwasserhaltungen bzw. Leitungen bis DN 200.
Die Abrechnung erfolgt pro Haltung.
Menge: 104,000 St
DIN 276-1 2008: 541

**5.2.2 Vorflutsicherung Absperrung, Schmutzwasser**
Vorflutsicherung in Schmutzwasseranschlussleitungen durch Absperrung des Zulaufes der Haltung bzw. Leitung im Schachtbauwerk bzw. Revisionsöffnung oberhalb der Fließrichtung mittels Absperrblase einrichten, für die Dauer der Inspektions-, Bau- bzw. Sanierungsarbeiten vorhalten
und nach Beendigung der Arbeiten wieder zurückbauen.
Der oberhalb der Fließrichtung liegende Kanalabschnitt
ist gegen Schäden durch Rückstau zu schützen.
Ist die anfallende Abwassermenge für diese Form der
Vorflutsicherung zu groß, ist diese mit einer
Abwasserüberleitung zu gewährleisten. Diese wird als
Zulage separat vergütet. Vorflutsicherung in
Schmutzwasserhaltungen bzw. Leitungen bis DN 150.
Die Abrechnung erfolgt pro Haltung.
Menge: 105,000 St
DIN 276-1 2008: 541

**5.2.3 Vorflutsicherung Abwasserüberleitung, SW bis DN 200, Zulage**
Vorflutsicherung in Schmutzwasseranschlussleitungen durch
Abwasserüberleitung mittels Absperrblasen, Pumpen und
Hilfsrohrleitungen aus Kanaleinstiegs- oder
Revisionsschächte für die Dauer der Inspektions-, Bau-
bzw. Sanierungsarbeiten an der Freispiegelkanalisation bis
einschließlich DN 200 durchführen. Die Auswahl der
Pumpen erfolgt durch den AN.
Die Abwässer sind abschnittsweise vor den
Umleitungsstrecken aufzustauen und ggf. mit Pumpen auf
Straßenhöhe anzuheben und über Hilfsleitungen unterhalb
des Anschlussbereiches wieder einzuleiten.
Erforderliche Förderleistung bis 20l/s über eine
Strecke von max. 40 m.
Die Abrechnung erfolgt pro Haltung bzw. Leitung. Als Zulage zur Vorflutsicherung der Absperrung.
Nur auf besondere Anweisung der Bauüberwachung des AG.
Menge: 105,000 St
DIN 276-1 2008: 541

#### Untertitel 5.3 Grabenlose Kanalsanierung, Reinigung, TV-Untersuchung

**5.3.1 Sicherheitstechnische Einrichtung**
Sicherheitstechnische Einrichtung zur Durchführung
grabenloser Kanalsanierungsarbeiten vorhalten.
Arbeitsschutz- und Arbeitssicherheitsausrüstung gemäß
den UVV-Vorschriften der BG zum Begehen der Schächte
und Bauwerke vorhalten und einsetzen. Zum Einsatz im
Kanal sind grundsätzlich nur von der BG zugelassene
Werkzeuge vorzusehen.
Im Bedarfsfall sind sicherheitstechnische Ausrüstungen
wie Mehrfachmessgeräte, Selbstrettungsgeräte,
Gurtungen, Gaswarner, zusätzlicher Atemschutz,
Belüftungsgeräte und ex-geschützte Leuchten
einzusetzen.
Die Vergütung dieser Position erfolgt entsprechend dem
Baufortschritt.
Menge: 1,000 St
DIN 276-1 2008: 595

**5.3.2 Grund- und Anschlussleitungen DN 100 bis DN 200 reinigen**
Grund- und Anschlussleitungen, Nennweiten DN 100 bis DN
200, mit Einsatz eines kombinierten Hochdruckspül- und
Saugfahrzeuges, Pumpenleistung von 320 l/min bei 150
bar, vor Durchführung der Sanierungsarbeiten reinigen.
Die Spülleistung ist dem Verschmutzungsgrad der
Leitungen anzupassen. Für die Kalkulation ist von einem
25% Verschmutzungrad auszugehen. Die Wasserbetankung
sowie das Entsorgung des Spügutes ist in diese Position
einzukalkulieren.
Nach der Reinigung muss eine einwandfreie
Zustandserkennung möglich sein.
Reinigung in einzelnen Teillängen innerhalb und
außerhalb des Gebäudes, inkl. An- und Abfahrt, dem
erforderlichen Bedienungspersonal und sämtlicher
Nebenleistungen.
Menge: 1050,000 m
DIN 276-1 2008: 541

**5.3.3 Grund- und Anschlussleitungen DN 100 bis DN 200 inspizieren**
Kanal-TV-Inspektion der Freispiegelgefälleleitungen
gemäß DWA-M 149-2 in Verbindung mit DIN EN 13508-2, mit
Schnittstelle ISY-Bau Format (2006), gegen
Fließrichtung vor Durchführung der Sanierungsarbeiten
durchführen.

Kamera: lenk- und abbiegefähige Drehschwenkkopfkamera
Rohrleitungssystem: Grund- und Anschlussleitungen DN
100 bis DN 200, teilweise mehrfach verzweigt, inkl.
Rohrbögen.
Freispiegelgefälleleitungen vor der Inspektion
reinigen, bei Bedarf durch Absperrungen oder Überpumpen
trocken halten, so dass eine einwandfreie Inspektion
der Fließsohle möglich ist.

Die Kanal-TV-Inspektion ist mit ausreichender Ausleuchtung
durchzuführen. Alle Anschlüsse, Abzweige und Rohrbögen,
jedoch auch alle eventuelle vorgefundene Schadstellen
sind gemäß DIN EN 13508-2 zu erfassen und einzumessen.

Kanal-TV-Inspektion außerhalb des Gebäudes.
Übergabe der Dokumentation in 2-facher Papierausfertigung inkl. Haltungsberichte.
Die Aufwendungen für die Erreichbarkeit der Kamera durch die Hauptkanalisation bis zu den betreffenden Grund- und Anschlussleitungen ist in diese Position einzukalkulieren.
Menge: 1050,000 m
DIN 276-1 2008: 541

**5.3.4 Schadstellen orten und markieren, als Zulage**
Schadstellen für den Einsatz der Tiefbauarbeiten im Zuge der Kanal-TV-Inspektion der Vorposition lokalisieren und vor Ort auf der Geländeoberfläche in geeigneter Weise markieren.
An Hand der Markierung soll die Lage der in offener Bauweise zu reparierenden Schadens sichtbar werden. Die Markierung ist für die Dauer der Gesamtmaßnahme zu sichern.
Als Zulage zur Vorposition.
Menge: 209,000 St
DIN 276-1 2008: 541

#### Untertitel 5.4 Oberflächen

*Hinweis*
Anforderung an die Verdichtung in den Kanalgräben:
Die Verdichtung der eingebauten Füllböden wird mit
Ramm-Sondierungen überprüft. Der Boden ist ausreichend
verdichtet, wenn mit einer leichten Rammsonde,
Spitzendurchmesser 3,5 cm, für je 10 cm Eindringtiefe
mindestens 12 Schläge gebraucht werden.

In niederschlagsreichen Perioden kann es zu punktuellen
Aufstau von Sickerwasser in der Baugrube kommen. Die
hierfür erforderliche Wasserhaltung und Ableitung,
gleich welchen Umfanges, ist in die nachfolgenden
Positionen einzukalkulieren.

**5.4.1 Vegetation aufnehmen**
Vorh. Vegation (Bodendecker) von Hand aufnehmen und an
anderer Stelle zur Wiederverwendung pflanzen.
Menge: 10,000 m2
DIN 276-1 2008: 522

**5.4.2 Pflaster- und Plattenbeläge, von Hand aufnehmen, lagern**
Vorhandene Pflaster- und Plattenbeläge auf Bettung, von Hand ausbauen, reinigen und zur erneuten Verlegung lagern.
Pflasterformat: ca. 10x20 bis 20x20 cm, d = 8 cm, bzw. Verbundsteinpflaster verschiedener Arten, gefast, DIN EN 1338 bzw. Gehwegplatten 30x30 cm, d = 4 cm bzw. 40x40 cm, d = 6 cm.
Die Lagerstätte ist gegen Diebstahl zu sichern.
Die Pflasterbettung, d = 3-4 cm und die Schottertragschicht, d = 10-15 cm ist aufzunehmen und zu entsorgen.
In kleinen einzelnen Flächen.
Menge: 850,000 m2
DIN 276-1 2008: 522

**5.4.3 Bordsteine von Hand aufnehmen, lagern**
Vorhandene Bordsteine TB 8x20 bzw. Hochbordsteine HB 15x25 bzw. Rundbordsteine R15x22, L = 0,50 bis 1,00 m, inkl. Betonbettung von Hand ausbauen, reinigen und zur erneuten Verlegung lagern.
Betonbettung ist zu laden und zu entsorgen.
Betonabbruch pro Stein: ca. 0,03 m3/Stck.
Die Lagerstätte ist gegen Diebstahl zu sichern.
Einzelne Steine.
Menge: 40,000 St

**5.4.4 Rinnenflussbahn, 1-reihig, aus Betonpflastersteinen, aufnehmen**
Rinnenflussbahn, 1-reihig, aus Betonpflastersteine ca.
16x16-24x14 cm, längs verlegt, in ca. 20 cm Beton versetzt,
von Hand ausbauen, reinigen und zur erneuten Verlegung
lagern.
Rinnenbreite: ca. 16 cm
Betonabbruch: ca. 0,03 m3/m.
Die Lagerstätte ist gegen Diebstahl zu sichern.
In einzelnen Längen.
Menge: 20,000 m
DIN 276-1 2008: 522

**5.4.5 Rinnenflussbahn, 2-reihig, aus Betonpflastersteinen, aufnehmen**
Rinnenflussbahn, 2-reihig, aus Betonpflastersteine ca.
16x16-24x14 cm, längs verlegt, in ca. 20 cm Beton versetzt,
von Hand ausbauen, reinigen und zur erneuten Verlegung
lagern.
Rinnenbreite: ca. 32 cm
Betonabbruch: ca. 0,06 m3/m.
Die Lagerstätte ist gegen Diebstahl zu sichern.
In einzelnen Längen.
Menge: 10,000 m
DIN 276-1 2008: 522

**5.4.6 Rinnenflussbahn, 3-reihig, aus Betonpflastersteinen, aufnehmen**
Rinnenflussbahn, 3-reihig, aus Betonpflastersteine ca.
16x16-24x14 cm, längs verlegt, in ca. 20 cm Beton versetzt,
von Hand ausbauen, reinigen und zur erneuten Verlegung
lagern.
Rinnenbreite: ca. 50 cm
Betonabbruch: ca. 0,10 m3/m.
Die Lagerstätte ist gegen Diebstahl zu sichern.
In einzelnen Längen.
Menge: 10,000 m
DIN 276-1 2008: 522

**5.4.7 Beton- und Mauwerksabbruch**
Fundamente aus Beton und/oder Mauerwerk, maschinell abstemmen und abbrechen. Schutt laden und entsorgen. Diese Position gilt auch für eventuell erforderliche Abbrucharbeiten in den Schachtbauwerken bzw. für Zaunfundamente und Grundstückseinfassungen.
Evtl. erforderliche Erschwernisse bei den Erdarbeiten
sind hier einzukalkulieren.
Abbruch in Einzelmassen.
Menge: 5,000 m3
DIN 276-1 2008: 541

**5.4.8 Schnitt durch vorhandene Asphaltflächen, bis 25 cm dick**
Gradliniger und scharfkantiger Schnitt durch vorhandene
Asphaltflächen inkl. Schottertragschicht, bis 25 cm dick, durchführen.
In einzelnen Längen.
Menge: 180,000 m
DIN 276-1 2008: 522

**5.4.9 Vorhandene Asphaltflächen, bis 25 cm dick, aufnehmen**
Vorhandene Asphaltflächen, inkl. Schottertragschichten, insgesamt bis 25 cm dick, aufbrechen, auskoffern, laden und entsorgen.
Breite: ca. 0,50 bis 2,50 m.
In kleinen einzelnen Flächen.
Menge: 100,000 m2
DIN 276-1 2008: 522

**5.4.10 Poller und Pfosten aufnehmen, lagern**
Poller und Pfosten einschließlich Bodenhülsen aufnehmen
und im Bereich der Baustelle lagern.
Die Lagerstätte ist gegen Diebstahl zu sichern.
Betonfundamente, Abmessungen ca. 0,3x0,3x0,6 m,
abbrechen. Schutt laden und entsorgen.
Der Bodenaushub ist hier einzukalkulieren.
Menge: 10,000 St
DIN 276-1 2008: 522

**5.4.11 Flächen mit Oberboden aufnehmen und lagern**
Flächen mit Oberboden aufnehmen, innerhalb der Baustelle
befördern (max. 50 m) und in Mieten lagern.
Abtrag in einzelnen Massen in Schichtstärken von ca. 5
bis ca. 30 cm und in Breiten von ca. 0,50 bis 4,00 m.
Die erforderliche Lagerfläche wird im Bereich der Baustelle
vom AG zur Verfügung gestellt.
Menge: 30,000 m3

**5.4.12 vorh. Straßenablauf aufnehmen, lagern**
Vorhandene Trockenschlammsenke, Aufsatz 300 x 500 mm bzw. 500 x 500 mm, komplett aufnehmen und zur weiteren Verwendung seitlich lagern.
Die angeschlossene Rohrleitung ist vorsichtig zu
trennen und während der Erdarbeiten zu sichern.
Menge: 1,000 St

**5.4.13 Rohplanum**
Rohplanum, max. +/- 2 cm zulässige Abweichung von der
profilgerechten Sollhöhe, herstellen und verdichten
(EV2 > = 45 MN/m²).
Das Befahren des Planums ist zu unterlassen.
In einzelnen Flächen.
Menge: 850,000 m2
DIN 276-1 2008: 541

**5.4.14 Frostschutzschicht einbauen**
Frostschutzschicht aus frostunempfindlichem Kies-Sand-
Gemisch nach DIN 18315 und ZTV SoB-StB liefern,
profilgerecht nach den Angaben der Planung einbauen und
gemäß ZTVE StB lagenweise verdichten.
Abrechnung nach Fläche und mittlerer Einbaustärke. Die
eingebaute Menge ist mit von der örtlichen
Bauüberwachung anerkannten Wiegescheinen im Soll-Ist-
Vergleich nachzuweisen.
Schichtdicke im verdichteten Zustand: ca. 29 cm, EV2 =
150 MN/m², DPr > 103%, Körnung: 0/45 mm.
In einzelnen Massen in die Leitungsgrabenbereiche.
Menge: 250,000 m3
DIN 276-1 2008: 541

**5.4.15 lagernde Bordsteine versetzen, einseitige Rückenstütze**
Lagernde Bordsteine TB 8x20 bzw. Hochbordsteine HB 15x25, L = 0,50 bis 1,00 m höhen- und fluchtgerecht auf vorverdichteter Betonbettung versetzen. Anschließend ist eine geschalte Rückenstütze herzustellen.
Bordsteine: lagernd, gemäß DIN EN 1340
Länge: 0,50 bis 1,00 m
Betonbettung: 10 cm stark, 23 cm breit auf Feinplanum
Geschalte Rückenstütze: 10 cm breit, 12 cm hoch
Betongüte gemäß DIN EN 206-1: C12/15
Einzelne Steine, inkl. Feinplanum.
Menge: 40,000 St
DIN 276-1 2008: 522

**5.4.16 Rinnenflussbahn, 1-reihig, aus Betonpflastersteinen, verlegen**
Rinnenflußbahn aus bauseits lagernden
Betonpflastersteinen nach DIN 18318 höhen- und
fluchtgerecht auf vorverdichteter Betobettung
versetzen.
Pflasterformat: ca. 16x16-24x14 cm, DIN EN 1338
Breite: 0,16 m, 1-reihig als Pultrinne längs verlegt
Farbe: grau
Betonbettung: 15 cm stark, 16 cm breit auf Feinplanum
Betongüte gemäß DIN EN 206-1: C12/15.
Fugen mit Pflasterfugenmörtel zu verfugen.
Dafür sind die Fugen mindestens 7 cm tief auszublasen,
die Oberflächen rückstandsfrei zu reinigen und
vorzunässen.
Pflasterfugenmörtel nach Herstellerangaben in die Fugen
einzuarbeiten. Abschließend ist das überschüssige
Material abzufegen und zu beseitigen.
Die Pflasterflächen sind mindestens 7 Tage gegen
Befahren abzusperren.
Rinnenflußbahn nach Erreichen der Fugenfüllung sauber
abfegen.
In einzelnen Längen.
Menge: 20,000 m
DIN 276-1 2008: 522

**5.4.17 Rinnenflussbahn, 2-reihig, aus Betonpflastersteinen, verlegen**
Rinnenflußbahn aus bauseits lagernden
Betonpflastersteinen nach DIN 18318 höhen- und
fluchtgerecht auf vorverdichteter Betobettung
versetzen.
Pflasterformat: ca. 16x16-24x14 cm, DIN EN 1338
Breite: 0,32 m, 2-reihig als Pultrinne längs verlegt
Farbe: grau
Betonbettung: 15 cm stark, 32 cm breit auf Feinplanum
Betongüte gemäß DIN EN 206-1: C12/15.
Fugen mit Pflasterfugenmörtel zu verfugen.
Dafür sind die Fugen mindestens 7 cm tief auszublasen,
die Oberflächen rückstandsfrei zu reinigen und
vorzunässen.
Pflasterfugenmörtel nach Herstellerangaben in die Fugen
einzuarbeiten. Abschließend ist das überschüssige
Material abzufegen und zu beseitigen.
Die Pflasterflächen sind mindestens 7 Tage gegen
Befahren abzusperren.
Rinnenflußbahn nach Erreichen der Fugenfüllung sauber
abfegen.
In einzelnen Längen.
Menge: 10,000 m
DIN 276-1 2008: 522

**5.4.18 Rinnenflussbahn, 3-reihig, aus Betonpflastersteinen, verlegen**
Rinnenflußbahn aus bauseits lagernden
Betonpflastersteinen nach DIN 18318 höhen- und
fluchtgerecht auf vorverdichteter Betobettung
versetzen.
Pflasterformat: ca. 16x16-24x14 cm, DIN EN 1338
Breite: 0,50 m, 3-reihig als Muldenrinne längs verlegt
Farbe: grau
Betonbettung: 15 cm stark, 50 cm breit auf Feinplanum
Betongüte gemäß DIN EN 206-1: C12/15.
Fugen mit Pflasterfugenmörtel zu verfugen.
Dafür sind die Fugen mindestens 7 cm tief auszublasen,
die Oberflächen rückstandsfrei zu reinigen und
vorzunässen.
Pflasterfugenmörtel nach Herstellerangaben in die Fugen
einzuarbeiten. Abschließend ist das überschüssige
Material abzufegen und zu beseitigen.
Die Pflasterflächen sind mindestens 7 Tage gegen
Befahren abzusperren.
Rinnenflußbahn nach Erreichen der Fugenfüllung sauber
abfegen.
In einzelnen Längen.
Menge: 10,000 m
DIN 276-1 2008: 522

**5.4.19 lagernden Straßenablauf wieder versetzen**
Lagernde Trockenschlammsenke mit Aufsatz 300 x 500 mm bzw. 500 x 500 mm auf vorverdichteter Betonbettung versetzen.
Betonbettung: 10 cm stark, 15 cm breit auf Feinplanum
Menge: 1,000 St

**5.4.20 Tragschichten aus Kalksteinschotter, 440 kg/m2**
Tragschichten gemäß DIN 18315 und ZTV SoB-StB 04/07
nach den geplanten Ausbauhöhen einbauen und verdichten.
Material: Kalkstein, gem. TL Sob-StB 04/07 und gemäß TL
Gestein-StB 04.
Körnung: 0/45 mm
Stärke: 20 cm, entspricht 440 kg/m2 (EV2 > = 150 MN/m²,
DPr > 103%,).
Der Verhältniswert EV2 / EV1 muss kleiner als 2,2 sein.
Die Einbaumenge ist mittels mit von der örtlichen
Bauüberwachung anerkannten Wiegescheinen im Soll-Ist-
Vergleich nachzuweisen.
In einzelnen Flächen des Leitungsgrabens.
Menge: 950,000 m2
DIN 276-1 2008: 541

**5.4.21 Pflasterbettung herstellen**
Pflasterbettung gemäß ZTV P-StB 2000 und M FP 1 2003 in
einzelnen Flächen herstellen.
Material: Pflastersand 0/2 und Kalkstein 0/5 mm,
Mischung 2:1, Stärke: 3 cm, entspricht 60 kg/m2 (die
Einbaumenge ist mittels mit von der örtlichen
Bauüberwachung anerkannten Wiegescheinen im Soll-Ist-
Vergleich nachzuweisen), inkl. Lieferung
Bettungsmaterial und Feinplanum.
Menge: 850,000 m2
DIN 276-1 2008: 522

**5.4.22 lagernde Pflaster- und Plattenbeläge wieder verlegen**
Lagernde Pflaster- und Plattenbeläge nach dem Merkblatt für Pflaster- und Plattenbeläge, DIN 18318
und ZTV P-StB im vorh. Verband verlegen.
Pflasterformat: ca. 10x20 bis 20x20 cm, d = 8 cm, bzw. Verbundsteinpflaster verschiedener Arten, gefast, DIN EN 1338 bzw. Gehwegplatten 30x30 cm, d = 4 cm bzw. 40x40 cm, d = 6 cm.
Fugenfüllung aus gewaschenem Sand 0/2. Pflasterflächen
nach Erreichen der Fugenfüllung sauber abfegen.
Einbauort: Fußweg- und Fahrbahnflächen.
In einzelnen Flächen des Leitungsgrabens.
Menge: 850,000 m2
DIN 276-1 2008: 522

**5.4.23 Tragschichten aus AC 22 TN, 200 kg/m2, Handeinbau**
Tragschichten gemäß ZTV Asphalt-StB 07, profilgerecht
nach den vorh. Ausbauhöhen von Hand einbauen und verdichten.
Mischgut: Asphalttragschicht AC 22 TN
Bindemittel: Bitumen 70/100 nach TL Bitumen-StB und DIN
EN 12591.
Mindestbindemittelgehalt: 3,9 M.-%, bei Verwendung von
Asphaltgranulat 4,2 M.-%.
Stärke: 8 cm, entspricht 200 kg/m2, Nachweis der
Einbaudicke gemäß TPD-StB durch Messen mit Tiefenlehre
Einbauort: Fahrbahn, Belastungsklasse RStO 12 Bk 1,0
Breite: ca. 0,50 bis 2,50 m.
Verdichtungsgrad: > 98%
Einbau in 2 Lagen.
Die Einbaumenge ist mittels mit von der Bauüberwachung
anerkannten Wiegescheinen im Soll-Ist-Vergleich
nachzuweisen.
In kleinen einzelnen Flächen, inkl. Kleinmengenzuschlag.
Menge: 100,000 m2

**5.4.24 Deckschichten aus AC 8 DN, 100 kg/m2, Handeinbau**
Deckschichten gemäß ZTV Asphalt-StB 07, profilgerecht
nach den vorh. Ausbauhöhen von Hand einbauen und verdichten.
Mischgut: Asphaltbeton, Mischgutart DN, 0/8 mm
Bindemittel: Bitumen 50/70 nach TL Bitumen-StB und
DIN EN 12591.
Mindestbindemittelgehalt: 3,9 M.-%, bei Verwendung von
Asphaltgranulat 4,2 M.-%.
Stärke: 4 cm, entspricht 100 kg/m2, Nachweis der
Einbaudicke gemäß TPD-StB durch Messen mit Tiefenlehre
Einbauort: Fahrbahn, Belastungsklasse RStO 12 Bk 1,0
Breite: ca. 0,50 bis 2,50 m.
Verdichtungsgrad: > 98%
Einbau in 1 Lage.
Die Einbaumenge ist mittels mit von der Bauüberwachung
anerkannten Wiegescheinen im Soll-Ist-Vergleich
nachzuweisen.
In kleinen einzelnen Flächen, inkl. Kleinmengenzuschlag.
Menge: 100,000 m2
DIN 276-1 2008: 220

**5.4.25 TOK-Bänder einbauen**
TOK-Bänder liefern und gemäß Merkblatt für das
Herstellen von Schichtverbund, Nähte und Anschlüssen in
Verkehrsflächen aus Asphalt entlang der Schnittkante
der Deckschicht aus Asphalt verlegen.
Das Anschneiden der vorhandenen, angrenzenden
bituminösen Deckschicht ist inkl. Entsorgung des
anfallenden Schutts hier einzukalkulieren.
In einzelnen Längen in die Anschlussbereiche an
vorhandene Asphaltdeckschichten von Straßen.
Menge: 180,000 m
DIN 276-1 2008: 220

**5.4.26 lagernde Poller und Pfosten aufstellen**
Lagernde Poller und Pfosten einschließlich Bodenhülsen
in Betonfundamente C12/15, 30x30, 60 cm tief, versetzen.
Die erforderlichen Erdarbeiten sind einzukalkulieren.
Überschüssige Böden sind zu laden und zu entsorgen.
Menge: 10,000 St
DIN 276-1 2008: 522

**5.4.27 Flächen und Böschungen mit Oberboden andecken**
Flächen und Böschungen mit Oberboden, der innerhalb der
Baustelle bzw. auf eine vom AG zur Verfügung gestellte
Fläche in Mieten lagert, befördern (max. 50 m) und
profilgereicht in einzelnen Flächen andecken.
Einbau in Schichtstärken von ca. 30 cm, Breiten von ca.
1,00 bis 3,00 m. Die Oberbodenflächen auflockern und
vor Verdichtungen jeglicher Art schützen. Nach dem
Andecken ist das Befahren dieser Flächen zu
unterlassen.
Die Entsorgung von Schutt und Unrat, der aus dem
angedeckten Flächen aufzulesen ist, ist in diese
Position einzukalkulieren.
Menge: 100,000 m2

**5.4.28 Rasensaatgutmischung ausbringen**
Flächen mit Rasensaatgutmischung RSM 7.1, 40 g/m², ohne
Entmischung ausbringen und einarbeiten. Die
einzusäenden Flächen sind vor der Einsaat von Unkraut
zu befreien zu profilieren, zu ebnen und zu harken.
Nach erfolgter Einsaat sind die Flächen abzuwalzen.
Menge: 100,000 m2
DIN 276-1 2008: 541

**5.4.29 Vegetation wieder herstellen**
Vorh. Vegation (Bodendecker) von Hand aufnehmen und an
der ursprünglichen Fläche wieder pflanzen.
Menge: 10,000 m2
DIN 276-1 2008: 522

#### Untertitel 5.5 Rohrverlegearbeiten

**5.5.1 Baugruben und Leitungsgräben ausheben und verfüllen, Handschachtung**
Baugruben und Leitungsgräben in Böden der Klasse 3 bis 5, DIN 18300 (alt), je nach Grabentiefe, unter Beachtung der DIN 18303 und der Unfallverhütungsvorschriften der Bau-BG verbauen. Der Verbau ab einer Tiefe von 1,26 m unter GOK wird separat vergütet.
Abmessungen der Baugruben und Leitungsgräben:
ca. 1,5 x 1,5 m bis 3,0 x 3,0 m
Grabenbreite: für Rohre DN 100 bis DN 150, nach DIN EN
1610.
Aushubtiefe: 1,01 bis 3,00 m.
Aushub im Bereich der Baustelle lagern.
Transportentfernung max. 50 m.
Abrechnungstiefe: UK Schottertragschicht bzw. Oberboden bis zur UK Rohrauflager.
Baugruben und Leitungsgräben nach erfolgter Rohrverlegung gemäß DIN EN 1610 sowie nach dem Merkblatt für das Verfüllen von Leitungsgräben ZTVA-StB 89 lagenweise verfüllen und zu verdichten. Für den gesamten Rohrgrabenbereich wird eine Lagerungsdichte von mind. 97% der einfachen Proctordichte gefordert.
Erforderliche Transporte längst der Kanalgräben und
innerhalb der Baustelle sowie die Transportkosten
einschließlich der Erschwernisse für das Nicht-Befahren
bereits hergestellter Leitungstrassen sind hier restlos
einzukalkulieren. Die Aufwendungen für sämtliche Handschachtungen sind hier ebenso einzukalkulieren und werden nicht separat vergütet.
Menge: 2190,000 m3
DIN 276-1 2008: 541

**5.5.2 Untere Bettungsschicht, Leitungszone, Sand, Abfuhr**
Untere Bettungsschicht nach DIN EN 1610 gemäß den statischen Erfordernissen als Rohrauflager herstellen, profilieren und verdichten.
Rohrauflager, d = 0,10 m.
Die Leitungszone bis zu einer Höhe von 0,30 m über
Rohrscheitel mit Sand 0/3 bis 0/8 mm, Frostschutzklasse
1, verfüllen und verdichten.
Das Liefern des Sandes sowie das Laden, Abfahren und Entsorgen der verdrängten Bodenmassen sind hier einzukalkulieren.
Für die Kalkulation ist von einem LAGA-Zuordnungswert
von max. Z1.1 auszugehen.
Aufmaß unter Berücksichtigung der Rohrverdrängung.
Menge: 550,000 m3
DIN 276-1 2008: 541

**5.5.3 Leitungssicherung, kreuzend**
Ver- und Entsorgungsleitungen aller Art, die den
Leitungsgraben kreuzen, von Hand freischachten und einschließlich etwaiger Schieber, Hydranten, etc. in
geeigneter Weise sichern, d.h. aufhängen bzw.
abstützen.
Eingeschlossen ist der Mehraufwand, der durch die
Leitungen bei der Herstellung der Leitungsgräben und
bei der Verlegung der Rohre entsteht.
Leitungspakete zählen als 1 Stck. Leitungssicherung.
Aufgemessen werden die einzelnen Leitungen bzw. Leitungspakete.
Menge: 210,000 St
DIN 276-1 2008: 541

**5.5.4 Betonabbruch**
Fundamente aus Beton und/oder Mauerwerk, die die
Baugruben kreuzen, maschinell abstemmen und
abbrechen. Schutt laden und entsorgen. Diese Position
gilt auch für eventuell erforderliche Abbrucharbeiten
in den Schachtbauwerken bzw. für Zaunfundamente.
Evtl. erforderliche Erschwernisse bei den Erdarbeiten
sind hier einzukalkulieren.
Abbruch in Einzelmassen.
Menge: 10,000 m3
DIN 276-1 2008: 541

**5.5.5 Verbau**
Baugruben, 1,26 bis t = 3,00 m nach DIN 18303 und DIN
EN 1610 als Baubehelf verbauen. Verbau an verschiedenen
Stellen im Baufeld.
Verbau von Baugrubensohle bis 5 cm bzw. ab einer Tiefe
von 2,00 m bis 10 cm über der Baugrubenoberkante.
Der Transport des Verbaumaterials zur Baustelle, die
Sicherung des Verbaues während der
Ausschachtungsarbeiten, inkl. Querstreben,
Verankerungen usw. sowie das Herausziehen und
abtransportieren nach Abschluss der
Ausschachtungsarbeiten ist hier einzukalkulieren.

angebotene Verbauart: .....................................................

vom Bieter einzutragen
Menge: 1820,000 m2
DIN 276-1 2008: 541

**5.5.6 Minierungen durchführen**
Minierungenen z.B. zur Unterquerung von Zäunen, Borden, Rinnen, etc. durchführen.
Abgrechnet wird eine Minierung pro Stck.
Menge: 50,000 St

**5.5.7 Kanalleitungen DN 100 bis 150 trennen**
Trennschnitt an neuen und vorh. Kanalleitungen aus Beton-, Steinzeug- und PVC- bzw. PE-Rohren DN 100 bis 150 im offenen Leitungsgraben durchführen.
Menge: 420,000 St
DIN 276-1 2008: 541

**5.5.8 Kanalleitungen DN 100 bis 150 aufnehmen**
Vorhandene Kanal- und Anschlussleitungen aus Beton-, Steinzeug- und PVC- bzw. PE-Rohren DN 100 bis 150 in einzelnen Längen aufnehmen und entsorgen.
Bei der Herstellung der Kanalgräben muss im Bereich der
alten Leitungen mit besonderer Vorsicht gearbeitet
werden, um in Betrieb befindliche Kanäle und Leitungen
nicht zu zerstören. Das Freilegen der alten
Hauptleitung ist hier mit einzurechnen.
Überdeckung der Rohre: bis 2,50 m.
Menge: 250,000 m
DIN 276-1 2008: 541

**5.5.9 Kanalrohre DN 100 bis DN 125 Steinzeug**
Entwässerungsleitungen aus Steinzeugrohren nach DIN EN 295-1 liefern und gemäß DIN EN 1610 und nach Angaben
des Herstellers einzelnen Längen im geplanten Gefälle,
abschnittweise auch als Steigleitungen, verlegen.
Rohre: Steinzeugrohre, Rohrverbindungssystem F
Ringsteifigkeit: 34 kN/m
Nennweite innen: DN 100 bis DN 125.
Baulänge: 1,00 oder 3,00 m.
Rohrverbindung: Steckmuffe L
Überdeckung: 0,80 bis 2,50 m.
Menge: 20,000 m

**5.5.10 Kanalrohre DN 150 Steinzeug**
Entwässerungsleitungen aus Steinzeugrohren nach DIN EN 295-1 liefern und gemäß DIN EN 1610 und nach Angaben
des Herstellers einzelnen Längen im geplanten Gefälle,
abschnittweise auch als Steigleitungen, verlegen.
Rohre: Steinzeugrohre, Rohrverbindungssystem F
Ringsteifigkeit: 34 kN/m
Nennweite innen: DN 150.
Baulänge: 1,00 oder 3,00 m.
Rohrverbindung: Steckmuffe L
Überdeckung: 0,80 bis 2,50 m.
Menge: 110,000 m

**5.5.11 Bögen aus Steinzeug, DN 100**
Bögen DN 100 aus Steinzeugrohren nach DIN EN 295-1, 15° bis 45°, wie in der Vorposition beschrieben, liefern und verlegen.
Rohre: Steinzeugrohre, Rohrverbindungssystem F
Ringsteifigkeit: 34 kN/m
Nennweite innen: DN 100.
Rohrverbindung: Steckmuffe L
Überdeckung: 0,80 bis 2,50 m.
Menge: 4,000 St

**5.5.12 Bögen aus Steinzeug, DN 150**
Bögen DN 100 aus Steinzeugrohren nach DIN EN 295-1, 15° bis 45°, wie in der Vorposition beschrieben, liefern und verlegen.
Rohre: Steinzeugrohre, Rohrverbindungssystem F
Ringsteifigkeit: 34 kN/m
Nennweite innen: DN 150.
Rohrverbindung: Steckmuffe L
Überdeckung: 0,80 bis 2,50 m.
Menge: 16,000 St

**5.5.13 Abzweige aus Steinzeug, DN 150/100**
Abzweige DN 150/100 aus Steinzeugrohren nach DIN EN 295-1, wie in der Vorposition beschrieben, liefern und verlegen.
Rohre: Steinzeugrohre, Rohrverbindungssystem F
Ringsteifigkeit: 34/34 kN/m
Nennweite innen: DN 150 / 100.
Rohrverbindung: Steckmuffe L
Überdeckung: 0,80 bis 2,50 m.
Menge: 2,000 St

**5.5.14 Abzweige aus Steinzeug, DN 150/150**
Abzweige DN 150/150 aus Steinzeugrohren nach DIN EN 295-1, wie in der Vorposition beschrieben, liefern und verlegen.
Rohre: Steinzeugrohre, Rohrverbindungssystem F
Ringsteifigkeit: 34/34 kN/m
Nennweite innen: DN 150 / 150.
Rohrverbindung: Steckmuffe L
Überdeckung: 0,80 bis 2,50 m.
Menge: 8,000 St

**5.5.15 Manschettendichtungen DN 100**
Manschettendichtungen gemäß DIN EN 295, Teil 4, für DN
100 mit DIBT-Zulassung liefern und für die Verbindung
von Steinzeugrohren einbauen.
Manschettendichtung DN 100, Tragfähigkeitsklasse 160,
Typ 2 B, d3-Bereich 120-137, Breite 125 mm.
Menge: 15,000 St
DIN 276-1 2008: 541

**5.5.16 Manschettendichtungen DN 150**
Manschettendichtungen gemäß DIN EN 295, Teil 4, für DN
150 mit DIBT-Zulassung liefern und für die Verbindung
von Steinzeugrohren einbauen.
Manschettendichtung DN 150, Tragfähigkeitsklasse 160,
Typ 2 B, d3-Bereich 182-200, Breite 150 mm.
Menge: 195,000 St
DIN 276-1 2008: 541

**5.5.17 Kanalrohre DN 100 bis DN 125 PVC-hart, orangebraun**
Entwässerungsleitungen aus PVC-Hart-Rohren nach DIN
19534 liefern und gemäß DIN EN 1610 und nach Angaben
des Herstellers einzelnen Längen im geplanten Gefälle,
abschnittweise auch als Steigleitungen, verlegen.
Rohre: PVC-Rohre, KGEM
Ringsteifigkeit: SN8
Nennweite innen: DN 100 bis DN 125.
Baulänge: 1,00 oder 3,00 m.
Rohrverbindung: Steckmuffe Form A
Farbe: orangebraun.
Verkehrsbelastung: SLW 60
Überdeckung: 0,80 bis 2,50 m.
Menge: 20,000 m

**5.5.18 Kanalrohre DN 150 PVC-hart, orangebraun**
Entwässerungsleitungen aus PVC-Hart-Rohren nach DIN
19534 liefern und gemäß DIN EN 1610 und nach Angaben
des Herstellers einzelnen Längen im geplanten Gefälle,
abschnittweise auch als Steigleitungen, verlegen.
Rohre: PVC-Rohre, KGEM
Ringsteifigkeit: SN8
Nennweite innen: DN 150.
Baulänge: 1,00 oder 3,00 m.
Rohrverbindung: Steckmuffe Form A
Farbe: orangebraun.
Verkehrsbelastung: SLW 60
Überdeckung: 0,80 bis 2,50 m.
Menge: 100,000 m

**5.5.19 Bögen aus PVC-hart, DN 100, orangebraun**
Bögen aus PVC-hart, KG-B, DN 15° bis 45°.
Ringsteifigkeit: SN8
Nennweite innen: DN 100.
Farbe: orangebraun.
Als Zulage zur Hauptrohrposition DN 100.
Menge: 4,000 St

**5.5.20 Bögen aus PVC-hart, DN 150, orangebraun**
Bögen aus PVC-hart, KG-B, DN 15° bis 45°.
Ringsteifigkeit: SN8
Nennweite innen: DN 150.
Farbe: orangebraun.
Als Zulage zur Hauptrohrposition DN 150.
Menge: 16,000 St

**5.5.21 Abzweige aus PVC, DN 150/100, 45°**
Abzweige aus PVC-hart, KG-EA, 45°.
Ringsteifigkeit: SN8
Nennweite innen: DN 150 / 100.
Farbe: orangebraun.
Als Zulage zur Hauptrohrposition DN 150.
Menge: 2,000 St

**5.5.22 Abzweige aus PVC, DN 150/150, 90°**
Abzweige aus PVC-hart, KG-EA, 90°.
Ringsteifigkeit: SN8
Nennweite innen: DN 150 / 150.
Farbe: orangebraun.
Als Zulage zur Hauptrohrposition DN 150.
Menge: 8,000 St

**5.5.23 Überschiebmuffe DN 100 PVC**
PVC-Überschiebmuffe KGU, DN 100 einschließlich
Dichtringe, Baulänge 35,0 cm,  liefern und einbauen.
Als Zulage zu Kanalrohren DN 100 PVC.
Der erforderliche entgraten der Schnittkanten und anschrägen der Rohrwandung ist hier einzukalkulieren.
Menge: 15,000 St
DIN 276-1 2008: 541

**5.5.24 Überschiebmuffe DN 150 PVC**
PVC-Überschiebmuffe KGU, DN 150 einschließlich
Dichtringe, Baulänge 35,0 cm,  liefern und einbauen.
Als Zulage zu Kanalrohren DN 150 PVC.
Der erforderliche entgraten der Schnittkanten und anschrägen der Rohrwandung ist hier einzukalkulieren.
Menge: 195,000 St
DIN 276-1 2008: 541

**5.5.25 Anschlussstücke -KGUS-M/-E- einbauen**
PVC-Anschlussstücke -KGUSM- und -KGUSE-
DN 100 bis DN 150 für den Übergang auf Steinzeugrohr liefern und einbauen.
Menge: 210,000 St

**5.5.26 Beton C 20/25**
Beton C 20/25, XF1, liefern und nach Angabe der
örtlichen Bauüberwachung einbauen und verdichten.
Grobschalung ist einzukalkulieren.
Menge: 5,000 m3

#### Untertitel 5.6 Dokumentation, Stundenlöhne

**5.6.1 Anschlussleitungen DN 100 bis 200 inspizieren, Abnahme**
Kanal-TV-Inspektion der Anschlussleitungen gemäß Arbeitshilfen Abwasser 2012, DWA-M 149-2 in Verbindung mit DIN EN 13508-2, mit Schnittstelle ISY-Bau Format XML (2006), gegen Fließrichtung nach Durchführung der Sanierungsarbeiten als Abnahmeinspektion durchführen.

Kamera: Drehschwenkkopfkamera
Rohrleitungssystem: Anschlussleitungen DN 100 bis DN 200, teilweise verzweigt.
Freispiegelgefälleleitungen vor der Inspektion reinigen, bei Bedarf durch Absperrungen oder Überpumpen trocken halten, so dass eine einwandfreie Inspektion der Fließsohle möglich ist. Die Reinigung und Vorflutsicherung werden separat vergütet.

Die Kanal-TV-Inspektion ist mit ausreichender
Ausleuchtung
durchzuführen. Alle Anschlüsse, Abzweige und Rohrbögen,
jedoch auch alle eventuelle vorgefundene Schadstellen
sind gemäß DIN EN 13508-2 zu erfassen und einzumessen.

Kanal-TV-Inspektion außerhalb von Gebäuden.
Übergabe der Dokumentation in 1-facher Papierausfertigung inkl. Haltungsberichte.
Menge: 1050,000 m
DIN 276-1 2008: 541

**5.6.2 Hauptkanäle DN 250 bis 500 inspizieren, Abnahme**
Kanal-TV-Inspektion der Hauptkanäle gemäß Arbeitshilfen Abwasser 2012, DWA-M 149-2 in Verbindung mit DIN EN 13508-2, mit Schnittstelle ISY-Bau Format XML (2006), gegen Fließrichtung nach Durchführung der Sanierungsarbeiten als Abnahmeinspektion durchführen.

Kamera: Drehschwenkkopfkamera
Rohrleitungssystem: Hauptkanäle DN 250 bis DN 500.
Freispiegelgefälleleitungen vor der Inspektion reinigen, bei Bedarf durch Absperrungen oder Überpumpen trocken halten, so dass eine einwandfreie Inspektion der Fließsohle möglich ist. Die Reinigung und Vorflutsicherung werden separat vergütet.

Die Kanal-TV-Inspektion ist mit ausreichender
Ausleuchtung
durchzuführen. Alle Anschlüsse, Abzweige und Rohrbögen,
jedoch auch alle eventuelle vorgefundene Schadstellen
sind gemäß DIN EN 13508-2 zu erfassen und einzumessen.

Kanal-TV-Inspektion außerhalb von Gebäuden.
Übergabe der Dokumentation in 1-facher Papierausfertigung inkl. Haltungsberichte.
Menge: 150,000 m
DIN 276-1 2008: 541

**5.6.3 Dichtheitsbescheinigungen für Entwässerungsleitungen ausstellen**
Bescheinigung über das Ergebnis der Dichtheitsprüfungen
durch einen Sachkundigen gem. § 61a LWG NRW erstellen
und in 2-facher Ausfertigung der Bauüberwachung des AG
vorlegen.
Es werden nur positive Dichtheitsbescheinigungen vergütet.
Menge: 209,000 St
DIN 276-1 2008: 541

*Hinweis*
Hinweis zu den Stundenlöhnen
Alle Stundenlöhne sind nur auf besondere Anordnung des
AG zu erbringen.

**5.6.4 Stundenlöhne durch Baufachwerker**
Stundenlöhne durch Baufachwerker, Berufsgruppe VI.
Menge: 5,000 h
DIN 276-1 2008: 541

**5.6.5 Stundenlöhne durch Baufacharbeiter**
Stundenlöhne durch Baufacharbeiter, Berufsgruppe III.
Menge: 5,000 h
DIN 276-1 2008: 541

**5.6.6 Stundenlöhne durch Rad-Bagger**
Stundenlöhne durch Rad-Bagger, Löffelinhalt bis 0,6 m³,
inkl. Bedienung.
Menge: 5,000 h
DIN 276-1 2008: 541

**5.6.7 Stundenlöhne durch LKW**
Stundenlöhne durch LKW, Nutzlast bis 15 to, inkl.
Bedienung.
Menge: 5,000 h
DIN 276-1 2008: 541
